# Zunchado de pilar de hormigón armado, con hoja de fibra de carbono Mapewrap W "MAPEI SPAIN"

- Propiedad del archivo: CYPE Ingenieros S.A.
- Formato: FIEBDC-3/2016
- Programa: Generador de precios de la construcción. CYPE Ingenieros, S.A.
- Fecha: 02/07/2024
- Divisa: EUR
- Costes indirectos: 3 %
- IVA: 21 %

## E Estructuras

### EH Hormigón armado

#### EHZ Refuerzos con laminados y hojas, de fibra de carbono

**EHZ021** m² Zunchado de pilar de hormigón armado, con hoja de fibra de carbono Mapewrap W "MAPEI SPAIN".
Zunchado de pilar de hormigón armado, mediante el sistema Mapewrap W "MAPEI SPAIN", formado por 2 capas de hojas de fibra de carbono unidireccional, Mapewrap C UNI-AX 600/40 W "MAPEI SPAIN", 600 g/m², de 40 cm de anchura y 0,333 mm de espesor, resistencia a tracción 5100 MPa y elongación última 1,95%, impregnadas por ambas caras con Mapewrap 31 "MAPEI SPAIN" colocada sobre la superficie soporte de hormigón previamente imprimada con Mapewrap Primer 1 "MAPEI SPAIN", aplicada con brocha.
Criterio de valoración económica: El precio no incluye la preparación del soporte ni el revestimiento.
Incluye: Aplicación de la imprimación. Colocación de las hojas de refuerzo, impregnadas por ambas caras con la resina. Limpieza de los restos de obra.
Criterio de medición de proyecto: Superficie medida según documentación gráfica de Proyecto.
Criterio de medición de obra: Se medirá la superficie realmente ejecutada según especificaciones de Proyecto.

| Código | Ud | Descripción | Rendimiento | Precio | Importe |
|---|---|---|---|---|---|
| mt09rem020a | kg | Imprimación de dos componentes a base de resina epoxi, Mapewrap Primer 1 "MAPEI SPAIN", para aplicar con brocha o rodillo sobre elemento estructural a reforzar mediante hojas o laminados de fibra de carbono. (material) | 0.275 | 28.01 | 7.703 |
| mt09rem001J | m² | Hoja de fibra de carbono unidireccional, Mapewrap C UNI-AX 600/40 W "MAPEI SPAIN", 600 g/m², de 40 cm de anchura y 0,333 mm de espesor, resistencia a tracción 5100 MPa, módulo de elasticidad 250000 N/mm² y elongación última 1,95%, para refuerzo de estructuras. (material) | 2.2 | 156.43 | 344.146 |
| mt09rem030a | kg | Resina epoxi saturante, Mapewrap 31 "MAPEI SPAIN", para la aplicación con rodillo sobre soportes de hormigón o acero, en sistemas de refuerzo estructural mediante hojas de fibra de carbono, fibra de vidrio o fibra de aramida en pilares trabajando a compresión, vigas trabajando a cortante o flexión, según UNE-EN 1504-4. (material) | 1.525 | 24.81 | 37.835 |
| mo042 | h | Oficial 1ª estructurista. (mano de obra) | 0.693 | 23.03 | 15.960 |
| mo089 | h | Ayudante estructurista. (mano de obra) | 0.693 | 21.86 | 15.149 |
| % | % | Costes directos complementarios | 2 % | 420.793 | 8.416 |
|  |  | Costes directos |  |  | 429.209 |

Residuos:
- colocación: mt09rem020a; factor de residuo 0.03
- colocación: mt09rem030a; factor de residuo 0.03

## Recursos

**mt09rem020a** kg Imprimación de dos componentes a base de resina epoxi
Datos técnicos: Coste energético 75.527 MJ; Emisión de CO2 2.872 kg; Código LER 17 09 04; Masa del elemento 1 kg; Volumen 0.000667 m3
Residuos:
- embalaje: re170203 Plástico. (componente de residuo); rendimiento 0.003 kg; Código LER 17 02 03; Masa del elemento 1 kg; Volumen 0.001667 m3

**mt09rem030a** kg Resina epoxi saturante
Datos técnicos: Coste energético 86.761 MJ; Emisión de CO2 3.294 kg; Código LER 17 09 04; Masa del elemento 1 kg; Volumen 0.000667 m3
Residuos:
- embalaje: re170203 Plástico; rendimiento 0.003 kg
