# Conexión estructural y anclaje entre el refuerzo de fibra de carbono y el soporte, con Conector Carbotec "GRUPO PUMA"

- Propiedad del archivo: CYPE Ingenieros S.A.
- Formato: FIEBDC-3/2016
- Programa: Generador de precios de la construcción. CYPE Ingenieros, S.A.
- Fecha: 06/06/2025
- Divisa: EUR
- Costes indirectos: 3 %
- IVA: 21 %

## E Estructuras

### EH Hormigón armado

#### EHZ Refuerzos con laminados y hojas, de fibra de carbono

**EHZ123** Ud Conexión estructural y anclaje entre el refuerzo de fibra de carbono y el soporte, con Conector Carbotec "GRUPO PUMA".
Conexión estructural y anclaje entre el refuerzo de fibra de carbono y el soporte, mediante el sistema Carbotec "GRUPO PUMA", con DIT nº 679, formado por Conector Carbotec "GRUPO PUMA", de fibra de carbono, de 6 mm de diámetro y 300 mm de longitud; colocación posterior a el refuerzo de fibra de carbono, mediante la realización de taladros, aplicación de Adhesivo Carbotec Lámina sobre la varilla del conector, inserción de la varilla del conector y fijación al soporte de las fibras con Adhesivo Carbotec Impregnante.
Incluye: Replanteo. Realización del taladro. Limpieza de la superficie con equipo de aire a presión. Colocación del conector. Aplicación del adhesivo. Alisado con espátula. Limpieza de los restos de obra.
Criterio de medición de proyecto: Número de unidades previstas, según documentación gráfica de Proyecto.
Criterio de medición de obra: Se medirá el número de unidades realmente ejecutadas según especificaciones de Proyecto.

| Código | Ud | Descripción | Rendimiento | Precio | Importe |
|---|---|---|---|---|---|
| mt09rep038a | Ud | Conector Carbotec "GRUPO PUMA", de fibra de carbono, de 6 mm de diámetro y 300 mm de longitud. (material) | 1 | 16.61 | 16.610 |
| mt09rep035a | kg | Adhesivo Carbotec Lámina "GRUPO PUMA", de dos componentes, a base de resina epoxi sin disolventes, color gris, para aplicar con espátula sobre elemento estructural a reforzar mediante laminados de fibra de carbono, según UNE-EN 1504-4. (material) | 0.15 | 14.96 | 2.244 |
| mt09rep033a | kg | Adhesivo Carbotec Impregnante "GRUPO PUMA", de dos componentes, a base de resina epoxi y un endurecedor. (material) | 0.15 | 36.61 | 5.492 |
| mo042 | h | Oficial 1ª estructurista. (mano de obra) | 0.12 | 24.04 | 2.885 |
| mo089 | h | Ayudante estructurista. (mano de obra) | 0.12 | 22.82 | 2.738 |
| % | % | Costes directos complementarios | 2 % | 29.969 | 0.599 |
|  |  | Costes directos |  |  | 30.568 |

Residuos:
- colocación: mt09rep038a Conector Carbotec "GRUPO PUMA", de fibra de carbono, de 6 mm de diámetro y 300 mm de longitud; factor de residuo 0.0368
- colocación: mt09rep035a; factor de residuo 0.03
- colocación: mt09rep033a Adhesivo Carbotec Impregnante "GRUPO PUMA", de dos componentes, a base de resina epoxi y un endurecedor; factor de residuo 0.03

## Recursos

**mt09rep038a** Ud Conector Carbotec "GRUPO PUMA", de fibra de carbono, de 6 mm de diámetro y 300 mm de longitud
Datos técnicos: Coste energético 2.400 MJ; Emisión de CO2 0.074 kg; Código LER 17 02 03; Masa del elemento 0.015 kg; Volumen 0.000025 m3

**mt09rep035a** kg Adhesivo Carbotec Lámina "GRUPO PUMA"
Datos técnicos: Coste energético 86.761 MJ; Emisión de CO2 3.294 kg; Código LER 17 09 04; Masa del elemento 1 kg; Volumen 0.000667 m3
Residuos:
- embalaje: re170203 Plástico. (componente de residuo); rendimiento 0.003 kg; Código LER 17 02 03; Masa del elemento 1 kg; Volumen 0.001667 m3

**mt09rep033a** kg Adhesivo Carbotec Impregnante "GRUPO PUMA", de dos componentes, a base de resina epoxi y un endurecedor
Datos técnicos: Coste energético 86.761 MJ; Emisión de CO2 3.294 kg; Código LER 17 09 04; Masa del elemento 1 kg; Volumen 0.000667 m3
Residuos:
- embalaje: re170203 Plástico; rendimiento 0.003 kg
