# Entablado visto para forjado, de tablas de madera

- Propiedad del archivo: CYPE Ingenieros S.A.
- Formato: FIEBDC-3/2016
- Programa: Generador de precios de la construcción. CYPE Ingenieros, S.A.
- Fecha: 23/10/2024
- Divisa: EUR
- Costes indirectos: 3 %
- IVA: 21 %

## E Estructuras

### EM Madera

#### EMB Entablados

**EMB010** m² Entablado visto para forjado, de tablas de madera.
Precio: 0
Entablado visto para forjado, de tablas de madera de pino silvestre (Pinus sylvestris), con certificado PEFC, con bordes machihembrados, con resistencia al deslizamiento 35
