# Vigueta de madera maciza con empalmes por unión dentada (KVH)

- Propiedad del archivo: CYPE Ingenieros S.A.
- Formato: FIEBDC-3/2016
- Programa: Generador de precios de la construcción. CYPE Ingenieros, S.A.
- Fecha: 24/01/2025
- Divisa: EUR
- Costes indirectos: 3 %
- IVA: 21 %

## E Estructuras

### EM Madera

#### EME Viguetas

**EME320** m Vigueta de madera maciza con empalmes por unión dentada (KVH).
Vigueta de madera maciza con empalmes por unión dentada (KVH) con adhesivo de poliuretano sin urea-formaldehído, de pino silvestre (Pinus sylvestris) procedente del Norte y Nordeste de Europa con certificado PEFC, de 60x80 mm de sección, clase resistente C24 y clase E1 en emisión de formaldehído según UNE-EN 14080; para clase de uso 1 según UNE-EN 335, con protección frente a agentes bióticos que se corresponde con la clase de penetración NP1 según UNE-EN 351-1, con acabado cepillado. Colocación en obra: simplemente apoyada.
Incluye: Replanteo y marcado de ejes, en los puntos de apoyo de la vigueta. Colocación y fijación provisional de la vigueta. Aplomado y nivelación.
Criterio de medición de proyecto: Longitud medida según documentación gráfica de Proyecto, incluyendo las entregas.
Criterio de medición de obra: Se medirá la longitud realmente ejecutada según especificaciones de Proyecto, incluyendo las entregas. Se consideran incluidos todos los elementos integrantes de la estructura señalados en los planos y detalles del Proyecto.

| Código | Ud | Descripción | Rendimiento | Precio | Importe |
|---|---|---|---|---|---|
| mt07mek010ba1aa | m³ | Madera maciza con empalmes por unión dentada (KVH) con adhesivo de poliuretano sin urea-formaldehído, de pino silvestre (Pinus sylvestris) procedente del Norte y Nordeste de Europa con certificado PEFC para viguetas, de hasta 14 m de longitud, de 60x80 mm de sección, clase resistente C24, según UNE-EN 14080; para clase de uso 1 según UNE-EN 335, con protección frente a agentes bióticos que se corresponde con la clase de penetración NP1 según UNE-EN 351-1, con acabado cepillado (material) | 0.005 | 598.98 | 2.995 |
| mo048 | h | Oficial 1ª montador de estructura de madera. (mano de obra) | 0.041 | 24.04 | 0.986 |
| mo095 | h | Ayudante montador de estructura de madera. (mano de obra) | 0.02 | 22.82 | 0.456 |
| % | % | Costes directos complementarios | 2 % | 4.437 | 0.089 |
|  |  | Costes directos |  |  | 4.526 |

Residuos:
- colocación: mt07mek010ba1aa; factor de residuo 0.0015

## Recursos

**mt07mek010ba1aa** m³ Madera maciza con empalmes por unión dentada (KVH) con adhesivo de poliuretano sin urea-formaldehído
Datos técnicos: Coste energético 11058.621 MJ; Emisión de CO2 -679.307 kg; Código LER 17 02 01; Masa del elemento 468.62 kg; Volumen 0.426018 m3
Residuos:
- embalaje: re170203 Plástico. (componente de residuo); rendimiento 0.04 kg; Código LER 17 02 03; Masa del elemento 1 kg; Volumen 0.001667 m3
