# Muro estructural de balas de paja colocadas en entramado ligero de madera. Sistema CUT

- Propiedad del archivo: CYPE Ingenieros S.A.
- Formato: FIEBDC-3/2016
- Programa: Generador de precios de la construcción. CYPE Ingenieros, S.A.
- Fecha: 26/06/2025
- Divisa: EUR
- Costes indirectos: 3 %
- IVA: 21 %

## E Estructuras

### EM Madera

#### EMI Sistemas "in situ" de construcciones con madera y paja

**EMI010** m³ Muro estructural de balas de paja colocadas en entramado ligero de madera. Sistema CUT.
Muro estructural interior, de 47 cm de espesor, de balas de paja de arroz, trigo y centeno, de 37x47x120 cm, densidad entre 115 y 120 kg/m³ y una humedad relativa menor de 15%, sin semillas, embaladas mecánicamente con cordones de atado con carga de rotura > 120 kPa; colocación en hiladas y a presión, con rastreles de madera aserrada para palets atornillados a los montantes de un entramado ligero de madera, según sistema CUT. Incluso lámina altamente transpirable impermeable al agua de lluvia, para protección temporal de las balas de paja frente a los agentes atmosféricos.
Criterio de valoración económica: El precio no incluye el entramado ligero de madera, la resolución de esquinas, la ejecución y el sellado de las juntas, el revestimiento ni el zuncho perimetral.
Incluye: Descarga en obra. Acopio en la zona designada. Corte y cepillado de las balas de paja. Colocación de las balas de paja por hiladas. Arriostramiento de las balas de paja. Corte de los cordones de atado. Resolución de encuentros. Colocación de la lámina de protección. Retirada de la lámina de protección.
Criterio de medición de proyecto: Volumen medido según documentación gráfica de Proyecto, deduciendo todos los huecos.
Criterio de medición de obra: Se medirá el volumen realmente ejecutado según especificaciones de Proyecto.

| Código | Ud | Descripción | Rendimiento | Precio | Importe |
|---|---|---|---|---|---|
| mt07emi010a | Ud | Bala de paja de arroz, trigo y centeno, de 37x47x120 cm, densidad entre 115 y 120 kg/m³ y una humedad relativa menor de 15%, sin semillas, embalada mecánicamente con cordones de atado con carga de rotura > 120 kPa, Euroclase E de reacción al fuego según UNE-EN 13501-1. (material) | 5 | 2.1 | 10.500 |
| mt07emi020a | m³ | Madera aserrada de pino silvestre (Pinus sylvestris) procedente de España para palets, de varias dimensiones, con tratamiento fungicida y con un contenido de humedad inferior al 22%, según UNE-EN 12246 (material) | 0.016 | 350 | 5.600 |
| mt07emr500c2500 | Ud | Repercusión, por m³ de de entramado ligero de madera, de tornillos rosca-madera de acero inoxidable AISI 304, para clases de servicio 1, 2 y 3 según UNE-EN 1995-1-1. (material) | 0.1 | 25 | 2.500 |
| mt15mbv040 | m² | Lámina altamente transpirable impermeable al agua de lluvia, de polietileno de alta densidad (PEAD/HDPE), de 0,4 mm de espesor y 124 g/m², de 0,02 m de espesor de aire equivalente frente a la difusión de vapor de agua, según UNE-EN 1931, estanqueidad al agua clase W1 según UNE-EN 1928, Euroclase E de reacción al fuego, según UNE-EN 13501-1, suministrada en rollos de 1,50x50 m, según UNE-EN 13859-2. (material) | 0.4 | 2 | 0.800 |
| mo048 | h | Oficial 1ª montador de estructura de madera. (mano de obra) | 0.924 | 24.04 | 22.213 |
| mo095 | h | Ayudante montador de estructura de madera. (mano de obra) | 1.848 | 22.82 | 42.171 |
| % | % | Costes directos complementarios | 2 % | 83.784 | 1.676 |
|  |  | Costes directos |  |  | 85.460 |

Residuos:
- colocación: mt07emi010a; factor de residuo 0.018
- colocación: mt07emi020a; factor de residuo 0.001875
- colocación: mt15mbv040; factor de residuo 1

## Recursos

**mt07emi010a** Ud Bala de paja de arroz
Datos técnicos: Coste energético 66.940 MJ; Emisión de CO2 0.736 kg; Código LER 20 02 01; Masa del elemento 24.52 kg; Volumen 0.016347 m3

**mt07emi020a** m³ Madera aserrada de pino silvestre (Pinus sylvestris) procedente de España para palets
Datos técnicos: Coste energético 17004.591 MJ; Emisión de CO2 -501.432 kg; Código LER 17 02 01; Masa del elemento 380 kg; Volumen 0.345455 m3
Residuos:
- embalaje: re170203 Plástico. (componente de residuo); rendimiento 0.035 kg; Código LER 17 02 03; Masa del elemento 1 kg; Volumen 0.001667 m3

**mt15mbv040** m² Lámina altamente transpirable impermeable al agua de lluvia
Datos técnicos: Coste energético 19.318 MJ; Emisión de CO2 0.718 kg; Código LER 17 02 03; Masa del elemento 0.124 kg; Volumen 0.000207 m3
Residuos:
- embalaje: re170203 Plástico; rendimiento 0.024 kg
