# Pilar de madera maciza con empalmes por unión dentada (KVH)

- Propiedad del archivo: CYPE Ingenieros S.A.
- Formato: FIEBDC-3/2016
- Programa: Generador de precios de la construcción. CYPE Ingenieros, S.A.
- Fecha: 24/01/2025
- Divisa: EUR
- Costes indirectos: 3 %
- IVA: 21 %

## E Estructuras

### EM Madera

#### EMS Pilares

**EMS310** m³ Pilar de madera maciza con empalmes por unión dentada (KVH).
Pilar de madera maciza con empalmes por unión dentada (KVH) con adhesivo de poliuretano sin urea-formaldehído, de pino silvestre (Pinus sylvestris) procedente del Norte y Nordeste de Europa con certificado PEFC, de 100x100 mm de sección, clase resistente C24 y clase E1 en emisión de formaldehído según UNE-EN 14080; para clase de uso 1 según UNE-EN 335, con protección frente a agentes bióticos que se corresponde con la clase de penetración NP1 según UNE-EN 351-1, con acabado cepillado.
Incluye: Replanteo y marcado de ejes, en los puntos de apoyo de los pilares. Colocación y fijación provisional del pilar. Aplomado y nivelación. Ejecución de las uniones. Comprobación final del aplomado y de los niveles.
Criterio de medición de proyecto: Volumen medido según documentación gráfica de Proyecto, apoyándose en las mayores dimensiones transversales para aquellas piezas que no tengan escuadrías rectangulares o cuadradas, y la longitud incluyendo las entregas.
Criterio de medición de obra: Se medirá el volumen realmente ejecutado según especificaciones de Proyecto, apoyándose en las mayores dimensiones transversales para aquellas piezas que no tengan escuadrías rectangulares o cuadradas, incluyendo en la longitud las entregas. Se consideran incluidos todos los elementos integrantes de la estructura señalados en los planos y detalles del Proyecto.

| Código | Ud | Descripción | Rendimiento | Precio | Importe |
|---|---|---|---|---|---|
| mt07mek010cz1aa | m³ | Madera maciza con empalmes por unión dentada (KVH) con adhesivo de poliuretano sin urea-formaldehído, de pino silvestre (Pinus sylvestris) procedente del Norte y Nordeste de Europa con certificado PEFC para pilares, de hasta 14 m de longitud, de 100x100 mm de sección, clase resistente C24, según UNE-EN 14080; para clase de uso 1 según UNE-EN 335, con protección frente a agentes bióticos que se corresponde con la clase de penetración NP1 según UNE-EN 351-1, con acabado cepillado (material) | 1 | 598.98 | 598.980 |
| mo048 | h | Oficial 1ª montador de estructura de madera. (mano de obra) | 13.059 | 24.04 | 313.938 |
| mo095 | h | Ayudante montador de estructura de madera. (mano de obra) | 6.53 | 22.82 | 149.015 |
| % | % | Costes directos complementarios | 2 % | 1061.933 | 21.239 |
|  |  | Costes directos |  |  | 1083.172 |

Residuos:
- colocación: mt07mek010cz1aa; factor de residuo 0.0015

## Recursos

**mt07mek010cz1aa** m³ Madera maciza con empalmes por unión dentada (KVH) con adhesivo de poliuretano sin urea-formaldehído
Datos técnicos: Coste energético 11058.621 MJ; Emisión de CO2 -679.307 kg; Código LER 17 02 01; Masa del elemento 468.62 kg; Volumen 0.426018 m3
Residuos:
- embalaje: re170203 Plástico. (componente de residuo); rendimiento 0.04 kg; Código LER 17 02 03; Masa del elemento 1 kg; Volumen 0.001667 m3
