# Tablero estructural de madera para forjado, bajo estructura de madera

- Propiedad del archivo: CYPE Ingenieros S.A.
- Formato: FIEBDC-3/2016
- Programa: Generador de precios de la construcción. CYPE Ingenieros, S.A.
- Fecha: 23/10/2024
- Divisa: EUR
- Costes indirectos: 3 %
- IVA: 21 %

## E Estructuras

### EM Madera

#### EMT Paneles y tableros estructurales

**EMT005** m² Tablero estructural de madera para forjado, bajo estructura de madera.
Tablero estructural de partículas de madera para uso en ambiente seco, tipo P4, según UNE-EN 312, Superpan Tech P4 TG-4 Gris I Antideslizante / Blanco Super "FINSA", de 2400x900 mm y 30 mm de espesor, machihembrado en sus cuatro cantos, acabado Gris I Antideslizante en una cara y Blanco Super en la otra cara, con adhesivo con clase de durabilidad D4 en las juntas, fijado con clavos, de acero galvanizado de alta adherencia, para forjado, bajo estructura de madera.
Incluye: Replanteo de las piezas. Encolado de los tableros. Fijación de los tableros al soporte base.
Criterio de medición de proyecto: Superficie medida según documentación gráfica de Proyecto.
Criterio de medición de obra: Se medirá la superficie realmente ejecutada según especificaciones de Proyecto.

| Código | Ud | Descripción | Rendimiento | Precio | Importe |
|---|---|---|---|---|---|
| mt08eff020s | m² | Tablero estructural de partículas de madera para uso en ambiente seco, tipo P4, según UNE-EN 312, Superpan Tech P4 TG-4 Gris I Antideslizante / Blanco Super "FINSA", de 2400x900 mm y 30 mm de espesor, machihembrado en sus cuatro cantos, acabado Gris I Antideslizante en una cara y Blanco Super en la otra cara, Euroclase D-s2, d0 de reacción al fuego, según UNE-EN 13501-1, clase E1 en emisión de formaldehído, según UNE-EN 13986. (material) | 1.05 | 22.85 | 23.993 |
| mt07emr111d | Ud | Clavo, de 4 mm de diámetro y 75 mm de longitud, de acero galvanizado de alta adherencia. (material) | 9 | 0.13 | 1.170 |
| mt18mva180a | kg | Adhesivo de dos componentes, con clase de durabilidad D4 según UNE-EN 204, a base de poliacetato de vinilo en dispersión acuosa y endurecedor a base de cloruro de aluminio. (material) | 0.066 | 10.21 | 0.674 |
| mo048 | h | Oficial 1ª montador de estructura de madera. (mano de obra) | 0.222 | 23.03 | 5.113 |
| mo095 | h | Ayudante montador de estructura de madera. (mano de obra) | 0.222 | 21.86 | 4.853 |
| % | % | Costes directos complementarios | 2 % | 35.803 | 0.716 |
|  |  | Costes directos |  |  | 36.519 |

Residuos:
- colocación: mt08eff020s; factor de residuo 0.0063

## Recursos

**mt08eff020s** m² Tablero estructural de partículas de madera para uso en ambiente seco
Datos técnicos: Coste energético 645.429 MJ; Emisión de CO2 8.354 kg; Código LER 17 02 01; Masa del elemento 19.5 kg; Volumen 0.017727 m3
Residuos:
- embalaje: re170203 Plástico. (componente de residuo); rendimiento 0.034 kg; Código LER 17 02 03; Masa del elemento 1 kg; Volumen 0.001667 m3

**mt07emr111d** Ud Clavo, de 4 mm de diámetro y 75 mm de longitud, de acero galvanizado de alta adherencia
Datos técnicos: Coste energético 4.647 MJ; Emisión de CO2 0.317 kg
Residuos:
- embalaje: re150101 Envases de papel y cartón. (componente de residuo); rendimiento 0.09 kg; Código LER 15 01 01; Masa del elemento 1 kg; Volumen 0.001333 m3
- embalaje: re170203 Plástico; rendimiento 0.045 kg
