# Manguito para empalme mecánico de barras corrugadas de acero

- Propiedad del archivo: CYPE Ingenieros S.A.
- Formato: FIEBDC-3/2016
- Programa: Generador de precios de la construcción. CYPE Ingenieros, S.A.
- Fecha: 26/05/2025
- Divisa: EUR
- Costes indirectos: 3 %
- IVA: 21 %

## E Estructuras

### EW Elementos especiales

#### EWE Dispositivos de anclaje y empalme de armaduras

**EWE020** Ud Manguito para empalme mecánico de barras corrugadas de acero.
Manguito de acero bajo en carbono, para empalme mecánico de barras de acero corrugado de 16 mm de diámetro, que permite la transmisión de esfuerzos de tracción y de compresión, mediante el roscado de barras en taller o en obra con el equipo de roscado adecuado a cada uso, incluso placa de anclaje al encofrado.
Incluye: Replanteo y colocación de las armaduras de espera, con preparación previa de los extremos mediante roscado estandarizado. Conexión de las barras mediante el roscado de la armadura de empalme, provista de manguito roscado a la armadura de espera.
Criterio de medición de proyecto: Número de unidades previstas, según documentación gráfica de Proyecto.
Criterio de medición de obra: Se medirá el número de unidades realmente ejecutadas según especificaciones de Proyecto.

| Código | Ud | Descripción | Rendimiento | Precio | Importe |
|---|---|---|---|---|---|
| mt07eed010c | Ud | Manguito de acero bajo en carbono, para empalme mecánico de barras de acero corrugado de 16 mm de diámetro, que permite la transmisión de esfuerzos de tracción y de compresión, mediante el roscado de barras en taller o en obra con el equipo de roscado adecuado a cada uso, incluso placa de anclaje al encofrado. (material) | 1 | 2.44 | 2.440 |
| mo042 | h | Oficial 1ª estructurista. (mano de obra) | 0.031 | 24.04 | 0.745 |
| mo089 | h | Ayudante estructurista. (mano de obra) | 0.031 | 22.82 | 0.707 |
| % | % | Costes directos complementarios | 2 % | 3.892 | 0.078 |
|  |  | Costes directos |  |  | 3.970 |

Residuos:
- colocación: mt07eed010c; factor de residuo 0.02

## Recursos

**mt07eed010c** Ud Manguito de acero bajo en carbono
Datos técnicos: Coste energético 2.984 MJ; Emisión de CO2 0.143 kg; Código LER 17 04 05; Masa del elemento 0.04 kg; Volumen 0.000019 m3
Residuos:
- embalaje: re170203 Plástico. (componente de residuo); rendimiento 0.025 kg; Código LER 17 02 03; Masa del elemento 1 kg; Volumen 0.001667 m3
