# Tabique de placas de cemento. Sistema Hydropanel "PROMAT"

- Propiedad del archivo: CYPE Ingenieros S.A.
- Formato: FIEBDC-3/2016
- Programa: Generador de precios de la construcción. CYPE Ingenieros, S.A.
- Fecha: 02/07/2024
- Divisa: EUR
- Costes indirectos: 3 %
- IVA: 21 %

## F Fachadas y particiones

### FB Tabiquería de entramado autoportante

#### FBC De placas de cemento

**FBC050** m² Tabique de placas de cemento. Sistema Hydropanel "PROMAT".
Tabique sencillo Hydropanel "PROMAT" (9+50+9)/600 (50) LM -, de 68 mm de espesor total, formado por una estructura simple de perfiles de chapa de acero galvanizado de 50 mm de anchura, a base de montantes (elementos verticales) separados 600 mm entre sí, con disposición normal "N" y canales (elementos horizontales), a la que se atornillan dos placas en total (una placa tipo con resistencia al fuego, con baja absorción superficial de agua, de alta resistencia al impacto, de alta dureza superficial y con aislamiento acústico en cada cara, de 9 mm de espesor cada placa); aislamiento acústico mediante panel de lana mineral semirrígido, no revestido, de 50 mm de espesor, según UNE-EN 13162, resistencia térmica 1,35 m²K/W, conductividad térmica 0,037 W/(mK), en el alma. Incluso banda acústica de dilatación autoadhesiva; fijaciones para el anclaje de canales y montantes metálicos; tornillería para la fijación de las placas y pasta Hydropanel RM Finisher y cinta Hydropanel Strip, para el tratamiento de juntas.
Criterio de valoración económica: El precio incluye la resolución de encuentros y puntos singulares.
Incluye: Replanteo y trazado en el forjado inferior y en el superior de los tabiques a realizar. Colocación de banda de estanqueidad y canales inferiores, sobre solado terminado o base de asiento. Colocación de banda de estanqueidad y canales superiores, bajo forjados. Colocación y fijación de los montantes sobre los elementos horizontales. Corte de las placas. Fijación de las placas para el cierre de una de las caras del tabique. Colocación de los paneles de lana mineral entre los montantes. Fijación de las placas para el cierre de la segunda cara del tabique. Replanteo de las cajas para alojamiento de mecanismos eléctricos y de paso de instalaciones, y posterior perforación de las placas. Tratamiento de juntas.
Criterio de medición de proyecto: Superficie medida según documentación gráfica de Proyecto, sin duplicar esquinas ni encuentros, deduciendo los huecos de superficie mayor de 2 m².
Criterio de medición de obra: Se medirá la superficie realmente ejecutada según especificaciones de Proyecto, sin duplicar esquinas ni encuentros, siguiendo los criterios de medición expuestos en la norma UNE 92305 para las placas de yeso laminado y deduciendo los huecos de superficie mayor de 2 m² para el resto de placas.

| Código | Ud | Descripción | Rendimiento | Precio | Importe |
|---|---|---|---|---|---|
| mt12psg041b | m | Banda autoadhesiva desolidarizante de espuma de poliuretano de celdas cerradas, de 3,2 mm de espesor y 50 mm de anchura, resistencia térmica 0,10 m²K/W, conductividad térmica 0,032 W/(mK). (material) | 1.2 | 0.24 | 0.288 |
| mt12psg070i | m | Canal de perfil de acero galvanizado de 50 mm de anchura, según UNE-EN 14195. (material) | 0.9 | 2.71 | 2.439 |
| mt12psg060i | m | Montante de perfil de acero galvanizado de 50 mm de anchura, según UNE-EN 14195. (material) | 2.15 | 3.22 | 6.923 |
| mt16lra080za | m² | Panel de lana mineral semirrígido, no revestido, de 50 mm de espesor, según UNE-EN 13162, resistencia térmica 1,35 m²K/W, conductividad térmica 0,037 W/(mK), Euroclase A1 de reacción al fuego según UNE-EN 13501-1 y factor de resistencia a la difusión del vapor de agua 1, con código de designación MW-EN 13162-T2-AFr5. (material) | 1.05 | 2.6 | 2.730 |
| mt12pho010e | m² | Placa de cemento Portland reforzado con fibras, con resistencia al fuego, con baja absorción superficial de agua, de alta resistencia al impacto, de alta dureza superficial y con aislamiento acústico, Hydropanel "PROMAT", Euroclase A2-s1, d0 de reacción al fuego, según UNE-EN 13501-1 de 1200x3000 mm, con los bordes longitudinales rebajados, según UNE-EN 12467. (material) | 2.1 | 16.69 | 35.049 |
| mt12psg081i | Ud | Tornillo autoperforante rosca-chapa 3,5x9,5 mm. (material) | 2 | 0.01 | 0.020 |
| mt12pho020a | Ud | Tornillo HP-SP-PH2 "PROMAT" 3,9x32. (material) | 14 | 0.01 | 0.140 |
| mt12psg220 | Ud | Fijación compuesta por taco y tornillo 5x27. (material) | 1.6 | 0.06 | 0.096 |
| mt12pho040a | kg | Pasta de juntas Hydropanel RM Finisher "PROMAT"; rango de temperatura de trabajo de 5 a 30°C, para aplicación manual con cinta de juntas. (material) | 0.31 | 2.38 | 0.738 |
| mt12pho030a | m | Cinta de juntas Hydropanel Strip "PROMAT", de 50 mm de anchura. (material) | 3.2 | 0.04 | 0.128 |
| mo053 | h | Oficial 1ª montador de prefabricados interiores. (mano de obra) | 0.891 | 22.74 | 20.261 |
| mo100 | h | Ayudante montador de prefabricados interiores. (mano de obra) | 0.891 | 21.02 | 18.729 |
| % | % | Costes directos complementarios | 2 % | 87.541 | 1.751 |
|  |  | Costes directos |  |  | 89.292 |

Residuos:
- colocación: mt12psg041b; factor de residuo 0.06
- colocación: mt12psg070i Canal de perfil de acero galvanizado de 50 mm de anchura, según UNE-EN 14195; factor de residuo 0.0132164
- colocación: mt12psg060i Montante de perfil de acero galvanizado de 50 mm de anchura, según UNE-EN 14195; factor de residuo 0.0111754
- colocación: mt16lra080za; factor de residuo 0.048
- colocación: mt12pho010e; factor de residuo 0.0252
- colocación: mt12psg081i Tornillo autoperforante rosca-chapa 3,5x9,5 mm; factor de residuo 0.00555556
- colocación: mt12pho020a Tornillo HP-SP-PH2 "PROMAT" 3,9x32; factor de residuo 0.005
- colocación: mt12pho040a; factor de residuo 0.0075
- colocación: mt12pho030a Cinta de juntas Hydropanel Strip "PROMAT", de 50 mm de anchura; factor de residuo 0.0439474

## Recursos

**mt12psg041b** m Banda autoadhesiva desolidarizante de espuma de poliuretano de celdas cerradas
Datos técnicos: Coste energético 1.712 MJ; Emisión de CO2 0.083 kg; Código LER 17 06 04; Masa del elemento 0.0112 kg; Volumen 0.000019 m3
Residuos:
- embalaje: re170203 Plástico. (componente de residuo); rendimiento 0.001 kg; Código LER 17 02 03; Masa del elemento 1 kg; Volumen 0.001667 m3

**mt12psg070i** m Canal de perfil de acero galvanizado de 50 mm de anchura, según UNE-EN 14195
Datos técnicos: Coste energético 81.478 MJ; Emisión de CO2 2.501 kg; Código LER 17 04 05; Masa del elemento 0.61 kg; Volumen 0.00029 m3
Residuos:
- embalaje: re170203 Plástico; rendimiento 0.006 kg

**mt12psg060i** m Montante de perfil de acero galvanizado de 50 mm de anchura, según UNE-EN 14195
Datos técnicos: Coste energético 81.522 MJ; Emisión de CO2 2.503 kg; Código LER 17 04 05; Masa del elemento 0.61 kg; Volumen 0.00029 m3
Residuos:
- embalaje: re170203 Plástico; rendimiento 0.007 kg

**mt16lra080za** m² Panel de lana mineral semirrígido
Datos técnicos: Coste energético 117.905 MJ; Emisión de CO2 3.115 kg; Código LER 17 06 04; Masa del elemento 2 kg; Volumen 0.003333 m3
Residuos:
- embalaje: re170203 Plástico; rendimiento 0.024 kg

**mt12pho010e** m² Placa de cemento Portland reforzado con fibras
Datos técnicos: Coste energético 207.498 MJ; Emisión de CO2 6.520 kg; Código LER 17 01 01; Masa del elemento 13.08 kg; Volumen 0.00872 m3
Residuos:
- embalaje: re170201 Madera. (componente de residuo); rendimiento 0.561 kg; Código LER 17 02 01; Masa del elemento 1 kg; Volumen 0.000909 m3
- embalaje: re170203 Plástico; rendimiento 0.24 kg

**mt12psg081i** Ud Tornillo autoperforante rosca-chapa 3,5x9,5 mm
Datos técnicos: Coste energético 0.009 MJ; Emisión de CO2 0.001 kg; Código LER 17 04 05; Masa del elemento 0.0009 kg
Residuos:
- embalaje: re150101 Envases de papel y cartón. (componente de residuo); rendimiento 0.001 kg; Código LER 15 01 01; Masa del elemento 1 kg; Volumen 0.001333 m3

**mt12pho020a** Ud Tornillo HP-SP-PH2 "PROMAT" 3,9x32
Datos técnicos: Coste energético 0.018 MJ; Emisión de CO2 0.002 kg; Código LER 17 04 05; Masa del elemento 0.0018 kg
Residuos:
- embalaje: re150101 Envases de papel y cartón; rendimiento 0.001 kg

**mt12pho040a** kg Pasta de juntas Hydropanel RM Finisher "PROMAT"; rango de temperatura de trabajo de 5 a 30°C
Datos técnicos: Coste energético 13.573 MJ; Emisión de CO2 0.475 kg; Código LER 17 08 02; Masa del elemento 1 kg; Volumen 0.001 m3
Residuos:
- embalaje: re170203 Plástico; rendimiento 0.028 kg

**mt12pho030a** m Cinta de juntas Hydropanel Strip "PROMAT", de 50 mm de anchura
Datos técnicos: Coste energético 5.954 MJ; Emisión de CO2 -0.056 kg; Código LER 17 02 03; Masa del elemento 0.0038 kg; Volumen 0.000006 m3
Residuos:
- embalaje: re170201 Madera; rendimiento 0.04 kg
