# Partición interior con paneles de sectorización "ACH"

- Propiedad del archivo: CYPE Ingenieros S.A.
- Formato: FIEBDC-3/2016
- Programa: Generador de precios de la construcción. CYPE Ingenieros, S.A.
- Fecha: 11/06/2024
- Divisa: EUR
- Costes indirectos: 3 %
- IVA: 21 %

## F Fachadas y particiones

### FI Particiones ligeras

#### FIM Paneles de sectorización

**FIM015** m² Partición interior con paneles de sectorización "ACH".
Partición interior con paneles machihembrados de sectorización acústicos de acero galvanizado con aislamiento incorporado, modelo PM1 80 M AC "ACH", de 80 mm de espesor y 1150 mm de anchura, formados por cara exterior de chapa lisa acabado prelacado, Granite Standard, RC3 y RUV2, según UNE-EN 10169, de 0,6 mm de espesor, alma aislante de lana de roca de densidad media 120 kg/m³ y cara interior de chapa lisa acabado prelacado, Granite Standard, de 0,6 mm de espesor, con perforaciones de 3 mm de diámetro, conductividad térmica 0,455 W/(mK), Euroclase A2-s1, d0 de reacción al fuego según UNE-EN 13501-1, resistencia al fuego EI 60 según UNE-EN 1366-1, con 36 dB de índice global de reducción acústica, Rw, proporcionando una reducción del nivel global ponderado de presión de ruido aéreo de 35,1 dBA y coeficiente de absorción acústica medio 0,9, según UNE-EN ISO 354. Incluso accesorios de fijación de los paneles y silicona neutra oxímica para sellado de juntas.
Criterio de valoración económica: El precio no incluye la resolución de encuentros y puntos singulares.
Incluye: Replanteo de los paneles. Colocación y fijación de los paneles. Sellado de juntas.
Criterio de medición de proyecto: Superficie medida según documentación gráfica de Proyecto, sin duplicar esquinas ni encuentros, deduciendo los huecos de superficie mayor de 3 m².
Criterio de medición de obra: Se medirá la superficie realmente ejecutada según especificaciones de Proyecto, sin duplicar esquinas ni encuentros, deduciendo los huecos de superficie mayor de 3 m².

| Código | Ud | Descripción | Rendimiento | Precio | Importe |
|---|---|---|---|---|---|
| mt12ppa021vp | m² | Panel machihembrado de sectorización acústico de acero galvanizado con aislamiento incorporado, modelo PM1 80 M AC "ACH", de 80 mm de espesor y 1150 mm de anchura, formado por cara exterior de chapa lisa acabado prelacado, Granite Standard, RC3 y RUV2, según UNE-EN 10169, de 0,6 mm de espesor, alma aislante de lana de roca de densidad media 120 kg/m³ y cara interior de chapa lisa acabado prelacado, Granite Standard, de 0,6 mm de espesor, con perforaciones de 3 mm de diámetro, conductividad térmica 0,455 W/(mK), Euroclase A2-s1, d0 de reacción al fuego según UNE-EN 13501-1, resistencia al fuego EI 60 según UNE-EN 1366-1, con 36 dB de índice global de reducción acústica, Rw, proporcionando una reducción del nivel global ponderado de presión de ruido aéreo de 35,1 dBA y coeficiente de absorción acústica medio 0,9, según UNE-EN ISO 354. (material) | 1.05 | 55.27 | 58.034 |
| mt12ppa100d | Ud | Kit de accesorios de fijación, para paneles sándwich aislantes "ACH", en particiones. (material) | 0.2 | 10 | 2.000 |
| mt21qui025a | Ud | Cartucho de 300 ml de silicona neutra oxímica, incolora, Euroclase B-s3, d0 de reacción al fuego, según UNE-EN 13501-1, dureza Shore A aproximada de 22, según UNE-EN ISO 868 y recuperación elástica >=90%, según UNE-EN ISO 7389. (material) | 0.1 | 4.34 | 0.434 |
| mo053 | h | Oficial 1ª montador de prefabricados interiores. (mano de obra) | 0.33 | 22.74 | 7.504 |
| mo100 | h | Ayudante montador de prefabricados interiores. (mano de obra) | 0.33 | 21.02 | 6.937 |
| % | % | Costes directos complementarios | 2 % | 74.909 | 1.498 |
|  |  | Costes directos |  |  | 76.407 |

Residuos:
- colocación: mt12ppa021vp; factor de residuo 0.0072
- colocación: mt21qui025a; factor de residuo 0.06

## Recursos

**mt12ppa021vp** m² Panel machihembrado de sectorización acústico de acero galvanizado con aislamiento incorporado
Datos técnicos: Coste energético 322.700 MJ; Emisión de CO2 32.114 kg; Código LER 17 04 05; Masa del elemento 17 kg; Volumen 0.008095 m3
Residuos:
- embalaje: re170203 Plástico. (componente de residuo); rendimiento 0.032 kg; Código LER 17 02 03; Masa del elemento 1 kg; Volumen 0.001667 m3

**mt21qui025a** Ud Cartucho de 300 ml de silicona neutra oxímica
Datos técnicos: Coste energético 87.088 MJ; Emisión de CO2 3.667 kg; Código LER 17 09 04; Masa del elemento 0.45 kg; Volumen 0.0003 m3
Residuos:
- embalaje: re170203 Plástico; rendimiento 0.1 kg
