# Automatización de riego de ajardinamiento vertical con cultivo hidropónico en geoproductos

- Propiedad del archivo: CYPE Ingenieros S.A.
- Formato: FIEBDC-3/2016
- Programa: Generador de precios de la construcción. CYPE Ingenieros, S.A.
- Fecha: 02/07/2024
- Divisa: EUR
- Costes indirectos: 3 %
- IVA: 21 %

## F Fachadas y particiones

### FJ Ajardinamientos verticales

#### FJG Riego

**FJG011** m² Automatización de riego de ajardinamiento vertical con cultivo hidropónico en geoproductos.
Automatización de riego de ajardinamiento vertical con cultivo hidropónico en geoproductos, para exterior, con una superficie de entre 25 y 75 m², con sistema con ajustes avanzados de funcionamiento: activación del riego en función de la humedad o de la temperatura, tiempos de riego, señal de avería, alojado en local técnico de instalaciones; compuesto de los siguientes elementos: programador electrónico para riego automático con capacidad para poner en funcionamiento varias electroválvulas simultáneamente y colocación mural en interior; sensor de temperatura ambiente, sensor de humedad y sensor de caudal con cable de conexión.
Criterio de valoración económica: El precio no incluye la comprobación y el mantenimiento de las instalaciones.
Incluye: Instalación en la superficie de la pared. Conexionado eléctrico con las electroválvulas. Conexionado eléctrico con el transformador. Programación.
Criterio de medición de proyecto: Superficie medida según documentación gráfica de Proyecto, sin duplicar esquinas ni encuentros, deduciendo los huecos de superficie mayor de 5 m².
Criterio de medición de obra: Se medirá la superficie realmente ejecutada según especificaciones de Proyecto, sin duplicar esquinas ni encuentros, deduciendo los huecos de superficie mayor de 5 m².

| Código | Ud | Descripción | Rendimiento | Precio | Importe |
|---|---|---|---|---|---|
| mt48rsg011b | m² | Sistema para automatización de riego con fertilización y evacuación de aguas con vertido a la red de saneamiento, con ajustes avanzados de funcionamiento: activación del riego en función de la humedad o de la temperatura, tiempos de riego, señal de avería; compuesto de los siguientes elementos: programador electrónico para riego automático con capacidad para poner en funcionamiento varias electroválvulas simultáneamente y colocación mural en interior; sensor de temperatura ambiente, sensor de humedad y sensor de caudal con cable de conexión, para una superficie ajardinada de entre 25 y 75 m². (material) | 1 | 52.38 | 52.380 |
| mo003 | h | Oficial 1ª electricista. (mano de obra) | 1.013 | 22.74 | 23.036 |
| mo102 | h | Ayudante electricista. (mano de obra) | 2.391 | 20.98 | 50.163 |
| % | % | Costes directos complementarios | 2 % | 125.579 | 2.512 |
|  |  | Costes directos |  |  | 128.091 |
