# Partición interior de tejido metálico formado por paneles de malla de acero inoxidable

- Propiedad del archivo: CYPE Ingenieros S.A.
- Formato: FIEBDC-3/2016
- Programa: Generador de precios de la construcción. CYPE Ingenieros, S.A.
- Fecha: 06/06/2025
- Divisa: EUR
- Costes indirectos: 3 %
- IVA: 21 %

## F Fachadas y particiones

### FK Tejidos metálicos

#### FKP Partición de tejidos metálicos

**FKP010** m² Partición interior de tejido metálico formado por paneles de malla de acero inoxidable.
Partición interior de tejido metálico de paneles de malla de acero inoxidable AISI 316, formados por cables y varillas en posición horizontal, con un porcentaje de huecos del 64%, peso 7,10 kg/m². Marco perimetral formado por pletinas metálicas soldadas en ambas caras del panel, horquillas, pernos y tornillería, de acero inoxidable AISI 316. Incluso anclajes químicos para la fijación del marco perimetral.
Incluye: Replanteo. Montaje del marco perimetral. Fijación del tejido metálico al marco perimetral. Fijación del marco perimetral al soporte. Resolución de puntos singulares.
Criterio de medición de proyecto: Superficie medida según documentación gráfica de Proyecto, sin deducir huecos menores de 1 m².
Criterio de medición de obra: Se medirá la superficie realmente ejecutada según especificaciones de Proyecto, sin deducir huecos menores de 1 m².

| Código | Ud | Descripción | Rendimiento | Precio | Importe |
|---|---|---|---|---|---|
| mt26btr070b | m² | Tejido metálico de paneles de malla de acero inoxidable AISI 316, formados por cables y varillas en posición horizontal, con un porcentaje de huecos del 64%, peso 7,1 kg/m². (material) | 1.02 | 139 | 141.780 |
| mt26btr075a | m | Marco perimetral formado por pletinas metálicas soldadas en ambas caras del panel, horquillas, pernos y tornillería, de acero inoxidable AISI 316. (material) | 1.5 | 69.6 | 104.400 |
| mt26aaq010f | Ud | Anclaje químico compuesto por resina y varilla roscada de acero inoxidable A4-70, según UNE-EN ISO 3506-1; con tuerca y arandela, de 12 mm de diámetro. (material) | 1 | 4.9 | 4.900 |
| mo011 | h | Oficial 1ª montador. (mano de obra) | 0.578 | 23.74 | 13.722 |
| mo080 | h | Ayudante montador. (mano de obra) | 0.578 | 21.94 | 12.681 |
| % | % | Costes directos complementarios | 2 % | 277.483 | 5.550 |
|  |  | Costes directos |  |  | 283.033 |

Residuos:
- colocación: mt26btr070b; factor de residuo 0.0045
- colocación: mt26btr075a; factor de residuo 0.0045

## Recursos

**mt26btr070b** m² Tejido metálico de paneles de malla de acero inoxidable AISI 316
Datos técnicos: Coste energético 341.202 MJ; Emisión de CO2 49.854 kg; Código LER 17 04 05; Masa del elemento 7.1 kg; Volumen 0.003381 m3
Residuos:
- embalaje: re170203 Plástico. (componente de residuo); rendimiento 0.032 kg; Código LER 17 02 03; Masa del elemento 1 kg; Volumen 0.001667 m3

**mt26btr075a** m Marco perimetral formado por pletinas metálicas soldadas en ambas caras del panel
Datos técnicos: Coste energético 56.967 MJ; Emisión de CO2 8.298 kg; Código LER 17 04 05; Masa del elemento 1.18 kg; Volumen 0.000562 m3
Residuos:
- embalaje: re170203 Plástico; rendimiento 0.008 kg

**mt26aaq010f** Ud Anclaje químico compuesto por resina y varilla roscada de acero inoxidable A4-70
Datos técnicos: Coste energético 15.985 MJ; Emisión de CO2 1.389 kg; Código LER 17 09 04; Masa del elemento 0.25 kg; Volumen 0.000167 m3
Residuos:
- embalaje: re150101 Envases de papel y cartón. (componente de residuo); rendimiento 0.002 kg; Código LER 15 01 01; Masa del elemento 1 kg; Volumen 0.001333 m3
- embalaje: re170203 Plástico; rendimiento 0.002 kg
