# Cerramiento de fachada de paneles de poliestireno expandido

- Propiedad del archivo: CYPE Ingenieros S.A.
- Formato: FIEBDC-3/2016
- Programa: Generador de precios de la construcción. CYPE Ingenieros, S.A.
- Fecha: 11/06/2024
- Divisa: EUR
- Costes indirectos: 3 %
- IVA: 21 %

## F Fachadas y particiones

### FL Fachadas ligeras

#### FLP De paneles aislantes con malla de acero

**FLP010** m² Cerramiento de fachada de paneles de poliestireno expandido.
Cerramiento de fachada formado por paneles rígidos de poliestireno expandido, de color blanco, de forma ondulada, de 60 mm de espesor, armados en ambas caras con una malla de acero galvanizado de alta resistencia, de 2,5 mm de diámetro y 6,5x13 cm de luz de malla, fijados entre sí con alambre; proyección, en cada una de las caras de los paneles, de dos capas de hormigón HA-25/P/4/XC2, proyectado por vía húmeda, acabado maestreado, de 35 mm de espesor total. Incluso barras corrugadas de 6 mm de diámetro y 40 cm de longitud, de acero UNE-EN 10080 B 500 S, alambre de atar para fijación de los paneles, malla de acero galvanizado de alta resistencia, para refuerzo de esquinas en huecos de fachada y solape de paneles y malla angular de acero galvanizado de alta resistencia, para refuerzo de esquinas y rincones.
Incluye: Replanteo. Ejecución de los taladros. Anclaje de las barras corrugadas a la cimentación. Colocación de los paneles. Nivelación y aplomado. Colocación de elementos de sustentación, fijación y apuntalamiento. Realización de todos los trabajos necesarios para la resolución de los huecos. Colocación de las mallas de refuerzo. Proyección del hormigón en la cara del panel no apuntalada. Desmontaje de elementos de sustentación, fijación y apuntalamiento. Proyección del hormigón en la otra cara del panel.
Criterio de medición de proyecto: Superficie medida según documentación gráfica de Proyecto, sin deducir huecos menores de 4 m² y deduciendo la mitad del hueco, en los huecos de superficie mayor de 4 m².
Criterio de medición de obra: Se medirá la superficie realmente ejecutada según especificaciones de Proyecto, sin deducir huecos menores de 4 m² y deduciendo la mitad del hueco, en los huecos de superficie mayor de 4 m².

| Código | Ud | Descripción | Rendimiento | Precio | Importe |
|---|---|---|---|---|---|
| mt07aco010g | kg | Acero en barras corrugadas, UNE-EN 10080 B 500 S, suministrado en obra en barras sin elaborar, de varios diámetros. (material) | 0.23 | 1.22 | 0.281 |
| mt16pes020c | m² | Panel rígido de poliestireno expandido, de color blanco, de forma ondulada, de 60 mm de espesor, armado en ambas caras con una malla de acero galvanizado de alta resistencia, de 2,5 mm de diámetro y 6,5x13 cm de luz de malla, según UNE-EN 13163, resistencia térmica 1,62 m²K/W, conductividad térmica 0,037 W/(mK), Euroclase E de reacción al fuego según UNE-EN 13501-1, para formación de cerramiento. Incluso conectores de acero galvanizado de 3 mm de diámetro. (material) | 1 | 19.82 | 19.820 |
| mt08var050 | kg | Alambre galvanizado para atar, de 1,30 mm de diámetro. (material) | 0.08 | 1.5 | 0.120 |
| mt10heb010a | m³ | Hormigón HA-25/P/4/XC2, acabado maestreado, con fibras de refuerzo de polipropileno de 12 mm de longitud, fabricado en central, para proyectar sobre paneles aislantes. (material) | 0.07 | 92 | 6.440 |
| mt16pes100a | m | Malla de acero galvanizado de alta resistencia, de 260 mm de anchura, 2,5 mm de diámetro y 1162 mm de longitud, para refuerzo de esquinas en huecos de fachada y solape de paneles. (material) | 0.4 | 1.04 | 0.416 |
| mt16pes110a | m | Malla angular de acero galvanizado de alta resistencia, de 227x227 mm, 2,5 mm de diámetro y 1162 mm de longitud, para refuerzo de esquinas y rincones. (material) | 0.2 | 1.16 | 0.232 |
| mq06gun010 | h | Gunitadora de hormigón por vía húmeda 33 kW. (maquinaria) | 0.189 | 14.54 | 2.748 |
| mo020 | h | Oficial 1ª construcción. (mano de obra) | 0.854 | 22.13 | 18.899 |
| mo113 | h | Peón ordinario construcción. (mano de obra) | 0.854 | 20.78 | 17.746 |
| mo051 | h | Oficial 1ª montador de cerramientos industriales. (mano de obra) | 0.285 | 22.74 | 6.481 |
| mo098 | h | Ayudante montador de cerramientos industriales. (mano de obra) | 0.285 | 21.02 | 5.991 |
| % | % | Costes directos complementarios | 2 % | 79.174 | 1.583 |
|  |  | Costes directos |  |  | 80.757 |

Residuos:
- colocación: mt07aco010g Acero en barras corrugadas, UNE-EN 10080 B 500 S, suministrado en obra en barras sin elaborar, de varios diámetros; factor de residuo 0.0075
- colocación: mt16pes020c; factor de residuo 0.024
- colocación: mt08var050 Alambre galvanizado para atar, de 1,30 mm de diámetro; factor de residuo 0.0038
- colocación: mt10heb010a; factor de residuo 0.00129722
- colocación: mt16pes100a; factor de residuo 0.025
- colocación: mt16pes110a; factor de residuo 0.025

## Recursos

**mt07aco010g** kg Acero en barras corrugadas, UNE-EN 10080 B 500 S, suministrado en obra en barras sin elaborar, de varios diámetros
Datos técnicos: Coste energético 9.830 MJ; Emisión de CO2 0.510 kg; Código LER 17 04 05; Masa del elemento 1 kg; Volumen 0.000476 m3

**mt16pes020c** m² Panel rígido de poliestireno expandido
Datos técnicos: Coste energético 260.558 MJ; Emisión de CO2 8.956 kg; Código LER 17 06 04; Masa del elemento 2.8 kg; Volumen 0.004667 m3
Residuos:
- embalaje: re170203 Plástico. (componente de residuo); rendimiento 0.034 kg; Código LER 17 02 03; Masa del elemento 1 kg; Volumen 0.001667 m3

**mt08var050** kg Alambre galvanizado para atar, de 1,30 mm de diámetro
Datos técnicos: Coste energético 25.100 MJ; Emisión de CO2 2.560 kg; Código LER 17 04 05; Masa del elemento 1 kg; Volumen 0.000476 m3

**mt10heb010a** m³ Hormigón HA-25/P/4/XC2
Datos técnicos: Coste energético 3614.730 MJ; Emisión de CO2 269.010 kg; Código LER 17 01 01; Masa del elemento 2100 kg; Volumen 1.4 m3

**mt16pes100a** m Malla de acero galvanizado de alta resistencia
Datos técnicos: Coste energético 1.887 MJ; Emisión de CO2 0.098 kg; Código LER 17 04 05; Masa del elemento 0.192 kg; Volumen 0.000091 m3

**mt16pes110a** m Malla angular de acero galvanizado de alta resistencia
Datos técnicos: Coste energético 3.303 MJ; Emisión de CO2 0.171 kg; Código LER 17 04 05; Masa del elemento 0.336 kg; Volumen 0.00016 m3
