# Remate superior del encuentro entre forjado y muro cortina

- Propiedad del archivo: CYPE Ingenieros S.A.
- Formato: FIEBDC-3/2016
- Programa: Generador de precios de la construcción. CYPE Ingenieros, S.A.
- Fecha: 24/01/2025
- Divisa: EUR
- Costes indirectos: 3 %
- IVA: 21 %

## F Fachadas y particiones

### FM Muros cortina

#### FMR Remates

**FMR010** m Remate superior del encuentro entre forjado y muro cortina.
Remate superior de encuentro de forjado con muro cortina, formado por moldura de chapa plegada de acero galvanizado de 1,5 mm de espesor y 200 mm de desarrollo, para cubrir los anclajes de los forjados y servir de soporte de la base de pavimento. Incluso cierre de estanqueidad con membrana impermeabilizante de caucho sintético EPDM de 2 mm de espesor, aplicada en frío y fijada al soporte mediante adhesivo de contacto, tornillería de acero galvanizado y sellado de junta perimetral entre la chapa y el cerramiento, con separador de EPDM y silicona.
Incluye: Limpieza de la superficie soporte. Replanteo y fijación mediante atornillado de la chapa sobre el forjado. Aplicación del adhesivo. Colocación de la impermeabilización. Sellado de juntas y limpieza final.
Criterio de medición de proyecto: Longitud medida según documentación gráfica de Proyecto.
Criterio de medición de obra: Se medirá la longitud realmente ejecutada según especificaciones de Proyecto.

| Código | Ud | Descripción | Rendimiento | Precio | Importe |
|---|---|---|---|---|---|
| mt15dra025 | kg | Adhesivo de neopreno, para la unión de las membranas de EPDM al soporte. (material) | 1.1 | 12.51 | 13.761 |
| mt15dra020c | m² | Lámina de caucho EPDM, tipo II, UNE-EN 13956, espesor 2 mm, masa nominal 2,28 kg/m². (material) | 0.5 | 28.15 | 14.075 |
| mt25mco100a | m | Chapa plegada de acero galvanizado, de 1,5 mm de espesor y 200 mm de desarrollo. (material) | 1.05 | 3 | 3.150 |
| mo049 | h | Oficial 1ª montador de muro cortina. (mano de obra) | 0.684 | 23.74 | 16.238 |
| mo096 | h | Ayudante montador de muro cortina. (mano de obra) | 0.684 | 21.94 | 15.007 |
| % | % | Costes directos complementarios | 2 % | 62.231 | 1.245 |
|  |  | Costes directos |  |  | 63.476 |

Residuos:
- colocación: mt15dra025 Adhesivo de neopreno, para la unión de las membranas de EPDM al soporte; factor de residuo 0.03
- colocación: mt15dra020c Lámina de caucho EPDM, tipo II, UNE-EN 13956, espesor 2 mm, masa nominal 2,28 kg/m²; factor de residuo 0.035
- colocación: mt25mco100a Chapa plegada de acero galvanizado, de 1,5 mm de espesor y 200 mm de desarrollo; factor de residuo 0.01205

## Recursos

**mt15dra025** kg Adhesivo de neopreno, para la unión de las membranas de EPDM al soporte
Datos técnicos: Coste energético 120.000 MJ; Emisión de CO2 2.960 kg; Código LER 17 02 03; Masa del elemento 1 kg; Volumen 0.001667 m3

**mt15dra020c** m² Lámina de caucho EPDM, tipo II, UNE-EN 13956, espesor 2 mm, masa nominal 2,28 kg/m²
Datos técnicos: Coste energético 209.337 MJ; Emisión de CO2 9.160 kg; Código LER 17 02 03; Masa del elemento 2.28 kg; Volumen 0.0038 m3
Residuos:
- embalaje: re170203 Plástico. (componente de residuo); rendimiento 0.07 kg; Código LER 17 02 03; Masa del elemento 1 kg; Volumen 0.001667 m3

**mt25mco100a** m Chapa plegada de acero galvanizado, de 1,5 mm de espesor y 200 mm de desarrollo
Datos técnicos: Coste energético 59.364 MJ; Emisión de CO2 6.022 kg; Código LER 17 04 05; Masa del elemento 2.34 kg; Volumen 0.001114 m3
Residuos:
- embalaje: re170203 Plástico; rendimiento 0.007 kg
