# Mampara de acero

- Propiedad del archivo: CYPE Ingenieros S.A.
- Formato: FIEBDC-3/2016
- Programa: Generador de precios de la construcción. CYPE Ingenieros, S.A.
- Fecha: 02/07/2024
- Divisa: EUR
- Costes indirectos: 3 %
- IVA: 21 %

## F Fachadas y particiones

### FO Mamparas y tabiques móviles

#### FOA De acero

**FOA010** Ud Mampara de acero.
Mampara acristalada de 4x2,9 m, con luna incolora, perfiles de acero galvanizado y remate superior acristalado. Incluso herrajes, remates, sellado de juntas, soportes, encuentros con otros tipos de paramentos, colocación de canalizaciones para instalaciones y cajeados para mecanismos eléctricos. Totalmente terminada.
Incluye: Replanteo y marcado de los puntos de fijación. Aplomado, nivelación y fijación de los perfiles que forman el entramado. Colocación y fijación del empanelado. Colocación de la canalización para instalaciones. Tratamiento de las juntas del panel. Remate del perímetro del elemento, por las dos caras.
Criterio de medición de proyecto: Número de unidades previstas, según documentación gráfica de Proyecto.
Criterio de medición de obra: Se medirá el número de unidades realmente ejecutadas según especificaciones de Proyecto.

| Código | Ud | Descripción | Rendimiento | Precio | Importe |
|---|---|---|---|---|---|
| mt26mac020a | m | Perfil en "U" de acero galvanizado de acero galvanizado para mamparas. (material) | 9.7 | 4.26 | 41.322 |
| mt26mac030a | m | Rodapié de acero galvanizado para mamparas. (material) | 3.9 | 4.43 | 17.277 |
| mt21vpi010d | m² | Luna incolora, de 8 mm de espesor. Según UNE-EN 410 y UNE-EN 673. (material) | 11 | 30.5 | 335.500 |
| mt26mac040 | m | Perfil de aluminio lacado para recibido del vidrio en mamparas. (material) | 26 | 5.83 | 151.580 |
| mo011 | h | Oficial 1ª montador. (mano de obra) | 7.119 | 22.74 | 161.886 |
| mo080 | h | Ayudante montador. (mano de obra) | 7.119 | 21.02 | 149.641 |
| % | % | Costes directos complementarios | 2 % | 857.206 | 17.144 |
|  |  | Costes directos |  |  | 874.350 |

Residuos:
- colocación: mt26mac020a Perfil en "U" de acero galvanizado de acero galvanizado para mamparas; factor de residuo 0.00779455
- colocación: mt21vpi010d Luna incolora, de 8 mm de espesor. Según UNE-EN 410 y UNE-EN 673; factor de residuo 0.011
- colocación: mt26mac040 Perfil de aluminio lacado para recibido del vidrio en mamparas; factor de residuo 0.048

## Recursos

**mt26mac020a** m Perfil en "U" de acero galvanizado de acero galvanizado para mamparas
Datos técnicos: Coste energético 16.957 MJ; Emisión de CO2 0.878 kg; Código LER 17 04 05; Masa del elemento 1.65 kg; Volumen 0.000786 m3
Residuos:
- embalaje: re170203 Plástico. (componente de residuo); rendimiento 0.008 kg; Código LER 17 02 03; Masa del elemento 1 kg; Volumen 0.001667 m3

**mt21vpi010d** m² Luna incolora, de 8 mm de espesor. Según UNE-EN 410 y UNE-EN 673
Datos técnicos: Coste energético 299.887 MJ; Emisión de CO2 22.430 kg; Código LER 17 02 02; Masa del elemento 20 kg; Volumen 0.02 m3
Residuos:
- embalaje: re170604 Materiales de aislamiento distintos de los especificados en los códigos 17 06 01 y 17 06 03. (componente de residuo); rendimiento 0.013 kg; Código LER 17 06 04; Masa del elemento 1 kg; Volumen 0.001667 m3

**mt26mac040** m Perfil de aluminio lacado para recibido del vidrio en mamparas
Datos técnicos: Coste energético 25.692 MJ; Emisión de CO2 1.827 kg; Código LER 17 04 02; Masa del elemento 0.23 kg; Volumen 0.000153 m3
Residuos:
- embalaje: re170203 Plástico; rendimiento 0.005 kg
