# Mampara de acero

- Propiedad del archivo: CYPE Ingenieros S.A.
- Formato: FIEBDC-3/2016
- Programa: Generador de precios de la construcción. CYPE Ingenieros, S.A.
- Fecha: 02/07/2024
- Divisa: EUR
- Costes indirectos: 3 %
- IVA: 21 %

## F Fachadas y particiones

### FO Mamparas y tabiques móviles

#### FOA De acero

**FOA010** Ud Mampara de acero.
Mampara acristalada de 4x2,9 m, con luna incolora, perfiles de acero galvanizado prelacado y remate superior de panel machihembrado compuesto por dos chapas de de acero galvanizado prelacado con aislamiento intermedio de lana mineral. Incluso herrajes, remates, sellado de juntas, soportes, encuentros con otros tipos de paramentos, colocación de canalizaciones para instalaciones y cajeados para mecanismos eléctricos. Totalmente terminada.
Incluye: Replanteo y marcado de los puntos de fijación. Aplomado, nivelación y fijación de los perfiles que forman el entramado. Colocación y fijación del empanelado. Colocación de la canalización para instalaciones. Tratamiento de las juntas del panel. Remate del perímetro del elemento, por las dos caras.
Criterio de medición de proyecto: Número de unidades previstas, según documentación gráfica de Proyecto.
Criterio de medición de obra: Se medirá el número de unidades realmente ejecutadas según especificaciones de Proyecto.

| Código | Ud | Descripción | Rendimiento | Precio | Importe |
|---|---|---|---|---|---|
| mt26mac010b | m² | Panel ciego machihembrado para mamparas, formado por dos chapas de acero galvanizado prelacado con aislamiento intermedio de lana mineral de conductividad térmica 0,039 W/(mK). (material) | 2.25 | 100.62 | 226.395 |
| mt26mac020b | m | Perfil en "U" de acero galvanizado de acero galvanizado prelacado para mamparas. (material) | 9.7 | 6.12 | 59.364 |
| mt26mac030b | m | Rodapié de acero galvanizado prelacado para mamparas. (material) | 3.9 | 4.83 | 18.837 |
| mt21vpi010d | m² | Luna incolora, de 8 mm de espesor. Según UNE-EN 410 y UNE-EN 673. (material) | 8.2 | 30.5 | 250.100 |
| mt26mac040 | m | Perfil de aluminio lacado para recibido del vidrio en mamparas. (material) | 18.3 | 5.83 | 106.689 |
| mo011 | h | Oficial 1ª montador. (mano de obra) | 7.119 | 22.74 | 161.886 |
| mo080 | h | Ayudante montador. (mano de obra) | 7.119 | 21.02 | 149.641 |
| % | % | Costes directos complementarios | 2 % | 972.912 | 19.458 |
|  |  | Costes directos |  |  | 992.370 |

Residuos:
- colocación: mt26mac020b Perfil en "U" de acero galvanizado de acero galvanizado prelacado para mamparas; factor de residuo 0.006
- colocación: mt21vpi010d Luna incolora, de 8 mm de espesor. Según UNE-EN 410 y UNE-EN 673; factor de residuo 0.011
- colocación: mt26mac040 Perfil de aluminio lacado para recibido del vidrio en mamparas; factor de residuo 0.048

## Recursos

**mt26mac010b** m² Panel ciego machihembrado para mamparas
Datos técnicos: Coste energético 6.984 MJ; Emisión de CO2 0.343 kg
Residuos:
- embalaje: re170203 Plástico. (componente de residuo); rendimiento 0.065 kg; Código LER 17 02 03; Masa del elemento 1 kg; Volumen 0.001667 m3
- embalaje: re170604 Materiales de aislamiento distintos de los especificados en los códigos 17 06 01 y 17 06 03. (componente de residuo); rendimiento 0.013 kg; Código LER 17 06 04; Masa del elemento 1 kg; Volumen 0.001667 m3

**mt26mac020b** m Perfil en "U" de acero galvanizado de acero galvanizado prelacado para mamparas
Datos técnicos: Coste energético 16.995 MJ; Emisión de CO2 0.880 kg; Código LER 17 04 05; Masa del elemento 1.65 kg; Volumen 0.000786 m3
Residuos:
- embalaje: re170203 Plástico; rendimiento 0.008 kg

**mt21vpi010d** m² Luna incolora, de 8 mm de espesor. Según UNE-EN 410 y UNE-EN 673
Datos técnicos: Coste energético 299.887 MJ; Emisión de CO2 22.430 kg; Código LER 17 02 02; Masa del elemento 20 kg; Volumen 0.02 m3
Residuos:
- embalaje: re170604 Materiales de aislamiento distintos de los especificados en los códigos 17 06 01 y 17 06 03; rendimiento 0.013 kg

**mt26mac040** m Perfil de aluminio lacado para recibido del vidrio en mamparas
Datos técnicos: Coste energético 25.692 MJ; Emisión de CO2 1.827 kg; Código LER 17 04 02; Masa del elemento 0.23 kg; Volumen 0.000153 m3
Residuos:
- embalaje: re170203 Plástico; rendimiento 0.005 kg
