# Refuerzo para sistema ETICS "MAPEI SPAIN" de aislamiento térmico por el exterior de fachadas

- Propiedad del archivo: CYPE Ingenieros S.A.
- Formato: FIEBDC-3/2016
- Programa: Generador de precios de la construcción. CYPE Ingenieros, S.A.
- Fecha: 02/07/2024
- Divisa: EUR
- Costes indirectos: 3 %
- IVA: 21 %

## F Fachadas y particiones

### FS Fachadas ETICS

#### FSM Revestimiento continuo mineral o sintético

**FSM084** m² Refuerzo para sistema ETICS "MAPEI SPAIN" de aislamiento térmico por el exterior de fachadas.
Capa adicional de refuerzo para el sistema Mapetherm EPS "MAPEI SPAIN", con ETE 10/0025, mediante la aplicación de una capa de mortero de 4 mm de espesor mínimo, realizada con mortero ligero cementoso monocomponente Mapetherm AR1 Light "MAPEI SPAIN", color blanco, compuesto de cemento, áridos ligeros, arena de sílice de granulometría seleccionada, aditivos especiales y resinas sintéticas, armado con malla de fibra de vidrio antiálcalis, Mapetherm Net "MAPEI SPAIN", de 4,15x3,8 mm de luz de malla, de 150 g/m² de masa superficial y de 1x50 m, solapada 10 cm; aplicada en zonas susceptibles de impacto desde el arranque del sistema, sobre la capa de regularización y antes de la aplicación de la imprimación.
Criterio de valoración económica: El precio incluye la ejecución de remates en los encuentros con paramentos y revestimientos u otros elementos recibidos en su superficie.
Incluye: Aplicación de una primera capa de mortero sobre la capa de regularización. Colocación de la malla de refuerzo. Aplicación de una segunda capa de mortero sobre la malla de refuerzo. Resolución de puntos singulares.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt28mam010c | kg | Mortero ligero cementoso monocomponente tipo GP CSIV W2 T2, según UNE-EN 998-1 Mapetherm AR1 Light "MAPEI SPAIN", color blanco, con propiedades tixotrópicas, de endurecimiento sin retracción, alta resistencia mecánica y baja viscosidad, para aplicar con llana, para adherir los paneles aislantes y como capa base, previo amasado con agua. (material) | 4.8 | 1.03 | 4.944 |
| mt28mam040a | m² | Malla de fibra de vidrio antiálcalis, Mapetherm Net "MAPEI SPAIN", de 4,15x3,8 mm de luz de malla, de 150 g/m² de masa superficial y de 1x50 m, para armar morteros. (material) | 1.1 | 1.9 | 2.090 |
| mo039 | h | Oficial 1ª revocador. (mano de obra) | 0.109 | 22.13 | 2.412 |
| mo079 | h | Ayudante revocador. (mano de obra) | 0.109 | 21.02 | 2.291 |
| % | % | Costes directos complementarios | 2 % | 11.737 | 0.235 |
|  |  | Costes directos |  |  | 11.972 |

Residuos:
- colocación: mt28mam010c; factor de residuo 0.0063
- colocación: mt28mam040a; factor de residuo 0.055

## Recursos

**mt28mam010c** kg Mortero ligero cementoso monocomponente tipo GP CSIV W2 T2
Datos técnicos: Coste energético 8.384 MJ; Emisión de CO2 0.544 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt28mam040a** m² Malla de fibra de vidrio antiálcalis
Datos técnicos: Coste energético 12.806 MJ; Emisión de CO2 0.630 kg; Código LER 17 02 03; Masa del elemento 0.15 kg; Volumen 0.00025 m3
Residuos:
- embalaje: re170203 Plástico; rendimiento 0.024 kg
