# Limpieza mecánica de fachadas con aire a presión

- Propiedad del archivo: CYPE Ingenieros S.A.
- Formato: FIEBDC-3/2016
- Programa: Generador de precios de la construcción. CYPE Ingenieros, S.A.
- Fecha: 26/06/2025
- Divisa: EUR
- Costes indirectos: 3 %
- IVA: 21 %

## F Fachadas y particiones

### FZ Limpieza y tratamientos superficiales

#### FZB Limpieza mecánica

**FZB050** m² Limpieza mecánica de fachadas con aire a presión.
Limpieza mecánica en seco de fachada de fábrica de ladrillos cerámicos cara vista macizos de elaboración manual (tejar) en mal estado de conservación, mediante la aplicación de aire a presión hasta eliminar el polvo, las partículas adheridas y los detritus existentes, aplicando el tratamiento por franjas horizontales completas, con vuelos, cornisas y salientes. Incluso pruebas previas necesarias para ajustar los parámetros de la limpieza y evitar daños en los materiales, transporte, montaje y desmontaje de equipo; inspección general de la fachada y eliminación de aquellos elementos que pudieran desprenderse; acopio, retirada y carga de restos generados sobre camión o contenedor; considerando un grado de complejidad medio.
Incluye: Montaje y preparación del equipo. Realización de pruebas para ajuste de los parámetros de limpieza. Aplicación mecánica del chorro de aire a presión. Desmontaje del equipo. Limpieza de la superficie soporte. Retirada y acopio de los restos generados. Carga de los restos generados sobre camión o contenedor.
Criterio de medición de proyecto: Superficie medida según documentación gráfica de Proyecto.
Criterio de medición de obra: Se medirá la superficie realmente ejecutada según especificaciones de Proyecto.

| Código | Ud | Descripción | Rendimiento | Precio | Importe |
|---|---|---|---|---|---|
| mq08lch030 | h | Equipo de chorro de aire a presión. (maquinaria) | 0.276 | 3.19 | 0.880 |
| mo020 | h | Oficial 1ª construcción. (mano de obra) | 0.28 | 23.1 | 6.468 |
| mo112 | h | Peón especializado construcción. (mano de obra) | 0.28 | 22.05 | 6.174 |
| % | % | Costes directos complementarios | 2 % | 13.522 | 0.270 |
|  |  | Costes directos |  |  | 13.792 |
