# Perfil para junta de partición, de aluminio

- Propiedad del archivo: CYPE Ingenieros S.A.
- Formato: FIEBDC-3/2016
- Programa: Generador de precios de la construcción. CYPE Ingenieros, S.A.
- Fecha: 02/07/2024
- Divisa: EUR
- Costes indirectos: 3 %
- IVA: 21 %

## H Remates y ayudas

### HD Perfiles decorativos

#### HDS Perfiles para juntas entre pavimentos

**HDS060** m Perfil para junta de partición, de aluminio.
Perfil en T para juntas de partición, de aluminio anodizado, de 25 mm de anchura, 7 mm de altura y 1,3 mm de espesor.
Incluye: Preparación de la superficie soporte. Replanteo. Corte y preparación. Nivelación. Colocación y fijación. Limpieza final.
Criterio de medición de proyecto: Longitud medida según documentación gráfica de Proyecto. No se ha incrementado la medición por roturas y recortes, ya que en la descomposición se ha considerado un 5% más de piezas.
Criterio de medición de obra: Se medirá la longitud realmente ejecutada según especificaciones de Proyecto.

| Código | Ud | Descripción | Rendimiento | Precio | Importe |
|---|---|---|---|---|---|
| mt18jpc092a | m | Perfil en T para juntas de partición, de aluminio anodizado, de 25 mm de anchura, 7 mm de altura y 1,3 mm de espesor. (material) | 1.05 | 4.84 | 5.082 |
| mo023 | h | Oficial 1ª solador. (mano de obra) | 0.059 | 22.13 | 1.306 |
| % | % | Costes directos complementarios | 2 % | 6.388 | 0.128 |
|  |  | Costes directos |  |  | 6.516 |

Residuos:
- colocación: mt18jpc092a Perfil en T para juntas de partición, de aluminio anodizado, de 25 mm de anchura, 7 mm de altura y 1,3 mm de espesor; factor de residuo 0.048

## Recursos

**mt18jpc092a** m Perfil en T para juntas de partición, de aluminio anodizado, de 25 mm de anchura, 7 mm de altura y 1,3 mm de espesor
Datos técnicos: Coste energético 11.343 MJ; Emisión de CO2 0.845 kg; Código LER 17 04 02; Masa del elemento 0.095 kg; Volumen 0.000063 m3
Residuos:
- embalaje: re170203 Plástico. (componente de residuo); rendimiento 0.005 kg; Código LER 17 02 03; Masa del elemento 1 kg; Volumen 0.001667 m3
