# Recibido de pequeño elemento a fábrica de ladrillo

- Propiedad del archivo: CYPE Ingenieros S.A.
- Formato: FIEBDC-3/2016
- Programa: Generador de precios de la construcción. CYPE Ingenieros, S.A.
- Fecha: 02/07/2024
- Divisa: EUR
- Costes indirectos: 3 %
- IVA: 21 %

## H Remates y ayudas

### HE Recibidos

#### HES Elementos singulares

**HES010** Ud Recibido de pequeño elemento a fábrica de ladrillo.
Recibido de pequeño elemento a fábrica de ladrillo cerámico hueco, con mortero de cemento, industrial, con aditivo hidrófugo, M-5.
Incluye: Replanteo. Apertura de huecos para embutir los anclajes. Tapado de huecos.
Criterio de medición de proyecto: Número de unidades previstas, según documentación gráfica de Proyecto.
Criterio de medición de obra: Se medirá el número de unidades realmente ejecutadas según especificaciones de Proyecto.

| Código | Ud | Descripción | Rendimiento | Precio | Importe |
|---|---|---|---|---|---|
| mt08aaa010a | m³ | Agua. (material) | 0.006 | 1.5 | 0.009 |
| mt09mif010ia | t | Mortero industrial para albañilería, de cemento, color gris, con aditivo hidrófugo, categoría M-5 (resistencia a compresión 5 N/mm²), suministrado en sacos, según UNE-EN 998-2. (material) | 0.002 | 57.48 | 0.115 |
| mo020 | h | Oficial 1ª construcción. (mano de obra) | 0.234 | 22.13 | 5.178 |
| mo113 | h | Peón ordinario construcción. (mano de obra) | 0.117 | 20.78 | 2.431 |
| % | % | Costes directos complementarios | 2 % | 7.733 | 0.155 |
|  |  | Costes directos |  |  | 7.888 |

Residuos:
- colocación: mt09mif010ia; factor de residuo 0.0189

## Recursos

**mt08aaa010a** m³ Agua
Datos técnicos: Coste energético 60.000 MJ; Emisión de CO2 30.000 kg

**mt09mif010ia** t Mortero industrial para albañilería
Datos técnicos: Coste energético 2050.870 MJ; Emisión de CO2 177.583 kg; Código LER 17 01 01; Masa del elemento 1000 kg; Volumen 0.666667 m3
Residuos:
- embalaje: re150101 Envases de papel y cartón. (componente de residuo); rendimiento 8.571 kg; Código LER 15 01 01; Masa del elemento 1 kg; Volumen 0.001333 m3
- embalaje: re170201 Madera. (componente de residuo); rendimiento 0.463 kg; Código LER 17 02 01; Masa del elemento 1 kg; Volumen 0.000909 m3
- embalaje: re170203 Plástico. (componente de residuo); rendimiento 0.241 kg; Código LER 17 02 03; Masa del elemento 1 kg; Volumen 0.001667 m3
