# Forrado de descuelgue de viga metálica, con placas de yeso laminado

- Propiedad del archivo: CYPE Ingenieros S.A.
- Formato: FIEBDC-3/2016
- Programa: Generador de precios de la construcción. CYPE Ingenieros, S.A.
- Fecha: 02/07/2024
- Divisa: EUR
- Costes indirectos: 3 %
- IVA: 21 %

## H Remates y ayudas

### HF Forrados

#### HFE De elementos estructurales

**HFE020** m Forrado de descuelgue de viga metálica, con placas de yeso laminado.
Formación de forrado de descuelgue de viga metálica, por las dos caras del alma y por el ala inferior, de 200x200 mm, realizado mediante placas de yeso laminado A / UNE-EN 520 - 1200 / longitud / 12,5 / con los bordes longitudinales afinados; fijación en las dos caras del alma mediante atornillado a maestras 60/27 de chapa de acero galvanizado, atornilladas a su vez sobre rastreles de madera de 40x40 mm, colocados a presión, con una separación entre ejes de 30 cm; y fijación en el ala inferior mediante atornillado a maestras 60/27 de chapa de acero galvanizado, colocadas a presión en clips metálicos. Incluso perfiles, clips, tornillería y pasta y cinta para el tratamiento de juntas.
Incluye: Replanteo. Colocación y aplomado de los rastreles. Señalización de los puntos de anclaje. Colocación y fijación de los perfiles sobre los rastreles. Instalación de clips. Colocación a presión de las maestras contra los clips. Fijación de las placas. Tratamiento de juntas.
Criterio de medición de proyecto: Longitud medida según documentación gráfica de Proyecto.
Criterio de medición de obra: Se medirá la longitud realmente ejecutada según especificaciones de Proyecto.

| Código | Ud | Descripción | Rendimiento | Precio | Importe |
|---|---|---|---|---|---|
| mt07mee203df | m | Rastrel de 40x40 mm de sección, de madera de pino pinaster (Pinus pinaster), tratada en autoclave, con clase de uso 4, según UNE-EN 335, acabado cepillado, con humedad inferior al 20%. (material) | 1.2 | 1.7 | 2.040 |
| mt12psg050c | m | Maestra 60/27 de chapa de acero galvanizado, de 60 mm de anchura, según UNE-EN 14195. (material) | 4 | 0.84 | 3.360 |
| mt12www040b | Ud | Tornillo autotaladrante de acero galvanizado, de 4 mm de diámetro y 25 mm de longitud, para fijación de elementos metálicos sobre soporte de madera. (material) | 6 | 0.02 | 0.120 |
| mt12pmk011a | Ud | Clip de protección de 72x48x41 mm. (material) | 1.67 | 0.68 | 1.136 |
| mt12psg010a | m² | Placa de yeso laminado A / UNE-EN 520 - 1200 / longitud / 12,5 / con los bordes longitudinales afinados. (material) | 0.714 | 4.01 | 2.863 |
| mt12psg081c | Ud | Tornillo autoperforante 3,5x25 mm. (material) | 18 | 0.01 | 0.180 |
| mt12psg030a | kg | Pasta de juntas, según UNE-EN 13963. (material) | 0.5 | 0.9 | 0.450 |
| mt12psg040a | m | Cinta microperforada de papel, según UNE-EN 13963. (material) | 0.321 | 0.04 | 0.013 |
| mo053 | h | Oficial 1ª montador de prefabricados interiores. (mano de obra) | 0.254 | 22.74 | 5.776 |
| mo100 | h | Ayudante montador de prefabricados interiores. (mano de obra) | 0.254 | 21.02 | 5.339 |
| % | % | Costes directos complementarios | 2 % | 21.277 | 0.426 |
|  |  | Costes directos |  |  | 21.703 |

Residuos:
- colocación: mt07mee203df; factor de residuo 0.0139167
- colocación: mt12psg050c Maestra 60/27 de chapa de acero galvanizado, de 60 mm de anchura, según UNE-EN 14195; factor de residuo 0.0188
- colocación: mt12www040b; factor de residuo 0.00533333
- colocación: mt12psg010a Placa de yeso laminado A / UNE-EN 520 - 1200 / longitud / 12,5 / con los bordes longitudinales afinados; factor de residuo 0.018
- colocación: mt12psg081c Tornillo autoperforante 3,5x25 mm; factor de residuo 0.00533333
- colocación: mt12psg030a Pasta de juntas, según UNE-EN 13963; factor de residuo 0.03
- colocación: mt12psg040a Cinta microperforada de papel, según UNE-EN 13963; factor de residuo 0.0440299

## Recursos

**mt07mee203df** m Rastrel de 40x40 mm de sección
Datos técnicos: Coste energético 55.391 MJ; Emisión de CO2 -0.875 kg; Código LER 17 02 01; Masa del elemento 0.66 kg; Volumen 0.0006 m3
Residuos:
- embalaje: re170203 Plástico. (componente de residuo); rendimiento 0.002 kg; Código LER 17 02 03; Masa del elemento 1 kg; Volumen 0.001667 m3

**mt12psg050c** m Maestra 60/27 de chapa de acero galvanizado, de 60 mm de anchura, según UNE-EN 14195
Datos técnicos: Coste energético 70.752 MJ; Emisión de CO2 2.171 kg; Código LER 17 04 05; Masa del elemento 0.53 kg; Volumen 0.000252 m3
Residuos:
- embalaje: re170203 Plástico; rendimiento 0.005 kg

**mt12www040b** Ud Tornillo autotaladrante de acero galvanizado
Datos técnicos: Coste energético 0.038 MJ; Emisión de CO2 0.005 kg; Código LER 17 04 05; Masa del elemento 0.0015 kg
Residuos:
- embalaje: re150101 Envases de papel y cartón. (componente de residuo); rendimiento 0.001 kg; Código LER 15 01 01; Masa del elemento 1 kg; Volumen 0.001333 m3

**mt12psg010a** m² Placa de yeso laminado A / UNE-EN 520 - 1200 / longitud / 12,5 / con los bordes longitudinales afinados
Datos técnicos: Coste energético 282.157 MJ; Emisión de CO2 4.204 kg; Código LER 17 08 02; Masa del elemento 10.73 kg; Volumen 0.01073 m3
Residuos:
- embalaje: re170203 Plástico; rendimiento 0.004 kg

**mt12psg081c** Ud Tornillo autoperforante 3,5x25 mm
Datos técnicos: Coste energético 0.015 MJ; Emisión de CO2 0.002 kg; Código LER 17 04 05; Masa del elemento 0.0015 kg
Residuos:
- embalaje: re150101 Envases de papel y cartón; rendimiento 0.001 kg

**mt12psg030a** kg Pasta de juntas, según UNE-EN 13963
Datos técnicos: Coste energético 12.798 MJ; Emisión de CO2 0.436 kg; Código LER 17 08 02; Masa del elemento 1 kg; Volumen 0.001 m3
Residuos:
- embalaje: re170203 Plástico; rendimiento 0.02 kg

**mt12psg040a** m Cinta microperforada de papel, según UNE-EN 13963
Datos técnicos: Coste energético 0.004 MJ; Emisión de CO2 0.006 kg; Código LER 20 01 01; Masa del elemento 0.0067 kg; Volumen 0.000009 m3
