# Remate decorativo, de chapa perforada de acero galvanizado

- Propiedad del archivo: CYPE Ingenieros S.A.
- Formato: FIEBDC-3/2016
- Programa: Generador de precios de la construcción. CYPE Ingenieros, S.A.
- Fecha: 02/07/2024
- Divisa: EUR
- Costes indirectos: 3 %
- IVA: 21 %

## H Remates y ayudas

### HR Remates de fachada

#### HRA De acero galvanizado

**HRA200** m² Remate decorativo, de chapa perforada de acero galvanizado.
Remate decorativo, de chapa perforada de acero galvanizado, con perforaciones cuadradas, C10 U20, de 10 mm de lado y 20 mm de distancia entre centros de dos perforaciones contiguas, de 2 mm de espesor y con un 25% de la superficie perforada; fijación a estructura metálica mediante soldadura en todo su perímetro.
Incluye: Replanteo de las piezas. Corte de las piezas. Colocación, aplomado, nivelación y alineación. Resolución de encuentros y de puntos singulares.
Criterio de medición de proyecto: Superficie medida según documentación gráfica de Proyecto.
Criterio de medición de obra: Se medirá la superficie realmente ejecutada según especificaciones de Proyecto.

| Código | Ud | Descripción | Rendimiento | Precio | Importe |
|---|---|---|---|---|---|
| mt26aha020sc | m² | Chapa perforada de acero galvanizado, con perforaciones cuadradas, C10 U20, de 10 mm de lado y 20 mm de distancia entre centros de dos perforaciones contiguas, de 2 mm de espesor y con un 25% de la superficie perforada. (material) | 1 | 35.95 | 35.950 |
| mq08sol020 | h | Equipo y elementos auxiliares para soldadura eléctrica. (maquinaria) | 1.159 | 3.42 | 3.964 |
| mo018 | h | Oficial 1ª cerrajero. (mano de obra) | 0.116 | 22.42 | 2.601 |
| mo059 | h | Ayudante cerrajero. (mano de obra) | 0.116 | 21.06 | 2.443 |
| % | % | Costes directos complementarios | 2 % | 44.958 | 0.899 |
|  |  | Costes directos |  |  | 45.857 |
