# Sellado de junta en ambientes húmedos

- Propiedad del archivo: CYPE Ingenieros S.A.
- Formato: FIEBDC-3/2016
- Programa: Generador de precios de la construcción. CYPE Ingenieros, S.A.
- Fecha: 23/10/2024
- Divisa: EUR
- Costes indirectos: 3 %
- IVA: 21 %

## H Remates y ayudas

### HS Sellados

#### HSH Locales húmedos

**HSH010** m Sellado de junta en ambientes húmedos.
Sellado de junta en ambientes húmedos, en aparatos sanitarios, de 10 mm de anchura y 10 mm de profundidad, con silicona acética monocomponente, antimoho, color blanco.
Incluye: Preparación y limpieza de la junta. Sellado. Remates. Limpieza final.
Criterio de medición de proyecto: Longitud medida según documentación gráfica de Proyecto.
Criterio de medición de obra: Se medirá la longitud realmente ejecutada según especificaciones de Proyecto.

| Código | Ud | Descripción | Rendimiento | Precio | Importe |
|---|---|---|---|---|---|
| mt15sja025a | Ud | Cartucho de silicona acética monocomponente, antimoho, color blanco, de 310 ml. (material) | 0.333 | 7.39 | 2.461 |
| mo113 | h | Peón ordinario construcción. (mano de obra) | 0.068 | 20.78 | 1.413 |
| % | % | Costes directos complementarios | 2 % | 3.874 | 0.077 |
|  |  | Costes directos |  |  | 3.951 |

Residuos:
- colocación: mt15sja025a Cartucho de silicona acética monocomponente, antimoho, color blanco, de 310 ml; factor de residuo 0.06

## Recursos

**mt15sja025a** Ud Cartucho de silicona acética monocomponente, antimoho, color blanco, de 310 ml
Datos técnicos: Coste energético 87.088 MJ; Emisión de CO2 3.667 kg; Código LER 17 09 04; Masa del elemento 0.45 kg; Volumen 0.0003 m3
Residuos:
- embalaje: re170203 Plástico. (componente de residuo); rendimiento 0.1 kg; Código LER 17 02 03; Masa del elemento 1 kg; Volumen 0.001667 m3
