# Equipo de cabecera

- Propiedad del archivo: CYPE Ingenieros S.A.
- Formato: FIEBDC-3/2016
- Programa: Generador de precios de la construcción. CYPE Ingenieros, S.A.
- Fecha: 11/06/2024
- Divisa: EUR
- Costes indirectos: 3 %
- IVA: 21 %

## I Instalaciones

### IA Audiovisuales

#### IAA Red de cables coaxiales

**IAA040** Ud Equipo de cabecera.
Equipo de cabecera, formado por: 9 amplificadores monocanal UHF, de 50 dB de ganancia; 1 amplificador multicanal UHF, de 50 dB de ganancia; 1 amplificador FM; 1 amplificador DAB, todos ellos con autoseparación en la entrada y automezcla en la salida (alojados en el RITS o RITU). Incluso fuente de alimentación, soporte, puentes de interconexión, cargas resistivas, repartidor, mezcladores y cuantos accesorios sean necesarios para su correcta instalación.
Incluye: Montaje, conexionado y comprobación de su correcto funcionamiento.
Criterio de medición de proyecto: Número de unidades previstas, según documentación gráfica de Proyecto.
Criterio de medición de obra: Se medirá el número de unidades realmente ejecutadas según especificaciones de Proyecto.

| Código | Ud | Descripción | Rendimiento | Precio | Importe |
|---|---|---|---|---|---|
| mt40eaf010cb | Ud | Amplificador monocanal UHF, de 50 dB de ganancia, según UNE-EN 50083-5. (material) | 9 | 75.66 | 680.940 |
| mt40eaf010fd | Ud | Amplificador multicanal UHF, para amplificar hasta siete canales adyacentes, de 50 dB de ganancia, según UNE-EN 50083-5. (material) | 1 | 74.59 | 74.590 |
| mt40eaf010ge | Ud | Amplificador FM, de 36 dB de ganancia, según UNE-EN 50083-5. (material) | 1 | 58.2 | 58.200 |
| mt40eaf010lf | Ud | Amplificador DAB, de 50 dB de ganancia, según UNE-EN 50083-5. (material) | 1 | 59.17 | 59.170 |
| mt40eaf045d | Ud | Fuente de alimentación, de 2500 mA de intensidad máxima a 12 Vcc de tensión. (material) | 1 | 117.64 | 117.640 |
| mt40eaf102d | Ud | Soporte metálico, con capacidad para 16 módulos y fuente de alimentación. (material) | 1 | 42.56 | 42.560 |
| mt40eaf110a | Ud | Puente de interconexión. (material) | 22 | 3.15 | 69.300 |
| mt40eaf100a | Ud | Carga resistiva de 75 Ohm, para cierre. (material) | 4 | 2.55 | 10.200 |
| mt40irt024a | Ud | Repartidor de 5-2400 MHz de 2 salidas, de 57x49x26 mm, 3,9 dB de pérdidas de inserción a 862 MHz y 5,1 dB de pérdidas de inserción a 2150 MHz, con conectores tipo "F". (material) | 1 | 3.01 | 3.010 |
| mt40irf024a | Ud | Mezclador de TV y FI, de 2 entradas, de 1,5 dB de pérdidas de inserción de TV y 2,3 dB de pérdidas de inserción de FI, con conectores tipo "F". (material) | 2 | 6.65 | 13.300 |
| mo001 | h | Oficial 1ª instalador de telecomunicaciones. (mano de obra) | 2.361 | 22.74 | 53.689 |
| mo056 | h | Ayudante instalador de telecomunicaciones. (mano de obra) | 2.361 | 20.98 | 49.534 |
| % | % | Costes directos complementarios | 2 % | 1232.133 | 24.643 |
|  |  | Costes directos |  |  | 1256.776 |

## Recursos

**mt40eaf010cb** Ud Amplificador monocanal UHF, de 50 dB de ganancia, según UNE-EN 50083-5
Datos técnicos: Coste energético 0.133 MJ; Emisión de CO2 0.210 kg
Residuos:
- embalaje: re150101 Envases de papel y cartón. (componente de residuo); rendimiento 0.247 kg; Código LER 15 01 01; Masa del elemento 1 kg; Volumen 0.001333 m3

**mt40eaf010fd** Ud Amplificador multicanal UHF, para amplificar hasta siete canales adyacentes, de 50 dB de ganancia, según UNE-EN 50083-5
Datos técnicos: Coste energético 0.133 MJ; Emisión de CO2 0.210 kg
Residuos:
- embalaje: re150101 Envases de papel y cartón; rendimiento 0.247 kg

**mt40eaf010ge** Ud Amplificador FM, de 36 dB de ganancia, según UNE-EN 50083-5
Datos técnicos: Coste energético 0.133 MJ; Emisión de CO2 0.210 kg
Residuos:
- embalaje: re150101 Envases de papel y cartón; rendimiento 0.247 kg

**mt40eaf010lf** Ud Amplificador DAB, de 50 dB de ganancia, según UNE-EN 50083-5
Datos técnicos: Coste energético 0.133 MJ; Emisión de CO2 0.210 kg
Residuos:
- embalaje: re150101 Envases de papel y cartón; rendimiento 0.247 kg

**mt40eaf045d** Ud Fuente de alimentación, de 2500 mA de intensidad máxima a 12 Vcc de tensión
Datos técnicos: Coste energético 0.133 MJ; Emisión de CO2 0.210 kg
Residuos:
- embalaje: re150101 Envases de papel y cartón; rendimiento 0.247 kg

**mt40eaf102d** Ud Soporte metálico, con capacidad para 16 módulos y fuente de alimentación
Datos técnicos: Coste energético 0.133 MJ; Emisión de CO2 0.210 kg
Residuos:
- embalaje: re150101 Envases de papel y cartón; rendimiento 0.247 kg

**mt40eaf100a** Ud Carga resistiva de 75 Ohm, para cierre
Datos técnicos: Coste energético 0.133 MJ; Emisión de CO2 0.210 kg
Residuos:
- embalaje: re150101 Envases de papel y cartón; rendimiento 0.247 kg

**mt40irf024a** Ud Mezclador de TV y FI
Datos técnicos: Coste energético 0.133 MJ; Emisión de CO2 0.210 kg
Residuos:
- embalaje: re150101 Envases de papel y cartón; rendimiento 0.247 kg
