# Derivación para línea frigorífica de líquido, de descarga de gas y de succión de gas

- Propiedad del archivo: CYPE Ingenieros S.A.
- Formato: FIEBDC-3/2016
- Programa: Generador de precios de la construcción. CYPE Ingenieros, S.A.
- Fecha: 11/06/2024
- Divisa: EUR
- Costes indirectos: 3 %
- IVA: 21 %

## I Instalaciones

### IB Sistemas de climatización

#### IBF Sistema VRF (Fujitsu)

**IBF515** Ud Derivación para línea frigorífica de líquido, de descarga de gas y de succión de gas.
Derivación de línea frigorífica formada por conjunto de tres juntas, una para la línea de líquido, otra para la línea de descarga de gas y otra para la línea de succión de gas, modelo UTP-BX180A "FUJITSU", con una potencia frigorífica total entre 28 y 56 kW de las unidades interiores conectadas aguas abajo.
Incluye: Conexionado.
Criterio de medición de proyecto: Número de unidades previstas, según documentación gráfica de Proyecto.
Criterio de medición de obra: Se medirá el número de unidades realmente ejecutadas según especificaciones de Proyecto.

| Código | Ud | Descripción | Rendimiento | Precio | Importe |
|---|---|---|---|---|---|
| mt42fuj480b | Ud | Conjunto de tres juntas, una para la línea de líquido, otra para la línea de descarga de gas y otra para la línea de succión de gas, modelo UTP-BX180A "FUJITSU", con una potencia frigorífica total entre 28 y 56 kW de las unidades interiores conectadas aguas abajo. (material) | 1 | 175 | 175.000 |
| mo005 | h | Oficial 1ª instalador de climatización. (mano de obra) | 0.054 | 22.74 | 1.228 |
| mo104 | h | Ayudante instalador de climatización. (mano de obra) | 0.054 | 20.98 | 1.133 |
| % | % | Costes directos complementarios | 2 % | 177.361 | 3.547 |
|  |  | Costes directos |  |  | 180.908 |
