# Unidad exterior de aire acondicionado, para gas R-410A

- Propiedad del archivo: CYPE Ingenieros S.A.
- Formato: FIEBDC-3/2016
- Programa: Generador de precios de la construcción. CYPE Ingenieros, S.A.
- Fecha: 26/06/2025
- Divisa: EUR
- Costes indirectos: 3 %
- IVA: 21 %

## I Instalaciones

### IB Sistemas de climatización

#### IBG Sistema VRF (LG)

**IBG011** Ud Unidad exterior de aire acondicionado, para gas R-410A.
Unidad exterior de aire acondicionado, sistema VRF Multi V, para gas R-410A, modelo Multi V S R410A ARUN040LSS0 "LG", alimentación trifásica (400V/50Hz), potencia frigorífica 12,1 kW, potencia calorífica 12,5 kW, consumo eléctrico nominal en refrigeración 3,39 kW, consumo eléctrico nominal en calefacción 2,75 kW, EER 3,57, SEER 7,42, COP 4,55, SCOP 4,3, presión sonora en refrigeración 50 dBA, presión sonora en calefacción 52 dBA, dimensiones 950x1380x330 mm, peso 96 kg, diámetro de conexión de la tubería de líquido 3/8", diámetro de conexión de la tubería de gas 3/4", carga de refrigerante 3 kg, nº máximo de unidades interiores conectables 8, con compresor Scroll con tecnología Inverter y gestión energética mediante IA. Incluso elementos antivibratorios de suelo.
Criterio de valoración económica: El precio no incluye la canalización ni el cableado eléctrico de alimentación.
Incluye: Replanteo. Colocación y fijación. Conexión a las líneas frigoríficas. Conexión a la red eléctrica. Conexión a la red de desagüe. Puesta en marcha.
Criterio de medición de proyecto: Número de unidades previstas, según documentación gráfica de Proyecto.
Criterio de medición de obra: Se medirá el número de unidades realmente ejecutadas según especificaciones de Proyecto.

| Código | Ud | Descripción | Rendimiento | Precio | Importe |
|---|---|---|---|---|---|
| mt42lgc061d | Ud | Unidad exterior de aire acondicionado, sistema VRF Multi V, para gas R-410A, modelo Multi V S R410A ARUN040LSS0 "LG", alimentación trifásica (400V/50Hz), potencia frigorífica 12,1 kW, potencia calorífica 12,5 kW, consumo eléctrico nominal en refrigeración 3,39 kW, consumo eléctrico nominal en calefacción 2,75 kW, EER 3,57, SEER 7,42, COP 4,55, SCOP 4,3, presión sonora en refrigeración 50 dBA, presión sonora en calefacción 52 dBA, dimensiones 950x1380x330 mm, peso 96 kg, diámetro de conexión de la tubería de líquido 3/8", diámetro de conexión de la tubería de gas 3/4", carga de refrigerante 3 kg, nº máximo de unidades interiores conectables 8, con compresor Scroll con tecnología Inverter y gestión energética mediante IA. (material) | 1 | 5492 | 5492.000 |
| mt42www080 | Ud | Kit de amortiguadores antivibración de suelo, formado por cuatro amortiguadores de caucho, con sus tornillos, tuercas y arandelas correspondientes. (material) | 1 | 8 | 8.000 |
| mo005 | h | Oficial 1ª instalador de climatización. (mano de obra) | 4.152 | 23.74 | 98.568 |
| mo104 | h | Ayudante instalador de climatización. (mano de obra) | 4.152 | 21.9 | 90.929 |
| % | % | Costes directos complementarios | 2 % | 5689.497 | 113.790 |
|  |  | Costes directos |  |  | 5803.287 |

## Recursos

**mt42lgc061d** Ud Unidad exterior de aire acondicionado
Datos técnicos: Coste energético 4517.562 MJ; Emisión de CO2 303.639 kg
Residuos:
- embalaje: re150101 Envases de papel y cartón. (componente de residuo); rendimiento 0.18 kg; Código LER 15 01 01; Masa del elemento 1 kg; Volumen 0.001333 m3
- embalaje: re170203 Plástico. (componente de residuo); rendimiento 0.09 kg; Código LER 17 02 03; Masa del elemento 1 kg; Volumen 0.001667 m3
