# Unidad interior de aire acondicionado, de cassette

- Propiedad del archivo: CYPE Ingenieros S.A.
- Formato: FIEBDC-3/2016
- Programa: Generador de precios de la construcción. CYPE Ingenieros, S.A.
- Fecha: 29/10/2025
- Divisa: EUR
- Costes indirectos: 3 %
- IVA: 21 %

## I Instalaciones

### IB Sistemas de climatización

#### IBG Sistema VRF (LG)

**IBG055** Ud Unidad interior de aire acondicionado, de cassette.
Unidad interior de aire acondicionado, de cassette, sistema VRF Multi V, para gas R-410A/R-32, modelo ARNU05GTRB4 "LG", alimentación monofásica (230V/50Hz), potencia frigorífica 1,6 kW, potencia calorífica 1,8 kW, presión sonora a velocidad alta/media/baja 29/27/26 dBA, caudal de aire a velocidad alta/media/baja 7,5/7/6,6 m³/min, dimensiones 570x214x570 mm, peso 12,6 kg, diámetro de conexión de la tubería de líquido 1/4", diámetro de conexión de la tubería de gas 1/2"; panel decorativo para unidad interior de aire acondicionado de cassette de 4 vías, modelo PT-QAGW0. Regulación: control remoto vía cable con programación semanal y anual, pantalla retroiluminada de 4,3", sensor de humedad y sensor de presencia, color negro, modelo PREMTBB11.
Criterio de valoración económica: El precio no incluye la canalización ni el cableado eléctrico de alimentación.
Incluye: Replanteo. Colocación y fijación. Conexión a las líneas frigoríficas. Conexión a la red eléctrica. Colocación y fijación del tubo entre la unidad interior y el control remoto por cable. Tendido de cables entre la unidad interior y el control remoto por cable. Conexionado de cables entre la unidad interior y el control remoto por cable. Conexión a la red de desagüe. Puesta en marcha.
Criterio de medición de proyecto: Número de unidades previstas, según documentación gráfica de Proyecto.
Criterio de medición de obra: Se medirá el número de unidades realmente ejecutadas según especificaciones de Proyecto.

| Código | Ud | Descripción | Rendimiento | Precio | Importe |
|---|---|---|---|---|---|
| mt42lgc072a | Ud | Unidad interior de aire acondicionado, de cassette, sistema VRF Multi V, para gas R-410A/R-32, modelo ARNU05GTRB4 "LG", alimentación monofásica (230V/50Hz), potencia frigorífica 1,6 kW, potencia calorífica 1,8 kW, presión sonora a velocidad alta/media/baja 29/27/26 dBA, caudal de aire a velocidad alta/media/baja 7,5/7/6,6 m³/min, dimensiones 570x214x570 mm, peso 12,6 kg, diámetro de conexión de la tubería de líquido 1/4", diámetro de conexión de la tubería de gas 1/2". (material) | 1 | 1150 | 1150.000 |
| mt42lgc073a | Ud | Panel decorativo para unidad interior de aire acondicionado de cassette de 4 vías, modelo PT-QAGW0 "LG", dimensiones 620x35x620 mm. (material) | 1 | 188 | 188.000 |
| mt42lgc058a | Ud | Control remoto vía cable con programación semanal y anual, pantalla retroiluminada de 4,3", sensor de humedad y sensor de presencia, color negro, modelo PREMTBB11 "LG", de 120x120x16 mm. (material) | 1 | 210 | 210.000 |
| mo005 | h | Oficial 1ª instalador de climatización. (mano de obra) | 0.966 | 23.74 | 22.933 |
| mo104 | h | Ayudante instalador de climatización. (mano de obra) | 0.966 | 21.9 | 21.155 |
| % | % | Costes directos complementarios | 2 % | 1592.088 | 31.842 |
|  |  | Costes directos |  |  | 1623.930 |

## Recursos

**mt42lgc072a** Ud Unidad interior de aire acondicionado
Datos técnicos: Coste energético 600.690 MJ; Emisión de CO2 40.359 kg
Residuos:
- embalaje: re150101 Envases de papel y cartón. (componente de residuo); rendimiento 0.18 kg; Código LER 15 01 01; Masa del elemento 1 kg; Volumen 0.001333 m3
- embalaje: re170203 Plástico. (componente de residuo); rendimiento 0.09 kg; Código LER 17 02 03; Masa del elemento 1 kg; Volumen 0.001667 m3

**mt42lgc073a** Ud Panel decorativo para unidad interior de aire acondicionado de cassette de 4 vías
Datos técnicos: Coste energético 342.329 MJ; Emisión de CO2 22.993 kg
Residuos:
- embalaje: re150101 Envases de papel y cartón; rendimiento 0.179 kg
- embalaje: re170203 Plástico; rendimiento 0.09 kg
