# Cable bus de comunicaciones

- Propiedad del archivo: CYPE Ingenieros S.A.
- Formato: FIEBDC-3/2016
- Programa: Generador de precios de la construcción. CYPE Ingenieros, S.A.
- Fecha: 11/06/2024
- Divisa: EUR
- Costes indirectos: 3 %
- IVA: 21 %

## I Instalaciones

### IB Sistemas de climatización

#### IBW Sistema VRF (Mitsubishi Heavy Industries)

**IBW505** m Cable bus de comunicaciones.
Cable de bus de comunicaciones de 1 par, de 1 mm² de sección, trenzado de 5 vueltas por metro.
Criterio de valoración económica: El precio no incluye la canalización.
Incluye: Tendido del cable. Conexionado.
Criterio de medición de proyecto: Longitud medida según documentación gráfica de Proyecto.
Criterio de medición de obra: Se medirá la longitud realmente ejecutada según especificaciones de Proyecto.

| Código | Ud | Descripción | Rendimiento | Precio | Importe |
|---|---|---|---|---|---|
| mt42cnt120a | m | Cable de bus de comunicaciones de 1 par, de 1 mm² de sección, trenzado de 5 vueltas por metro. (material) | 1 | 5.2 | 5.200 |
| mo005 | h | Oficial 1ª instalador de climatización. (mano de obra) | 0.054 | 22.74 | 1.228 |
| mo104 | h | Ayudante instalador de climatización. (mano de obra) | 0.054 | 20.98 | 1.133 |
| % | % | Costes directos complementarios | 2 % | 7.561 | 0.151 |
|  |  | Costes directos |  |  | 7.712 |

Residuos:
- colocación: mt42cnt120a Cable de bus de comunicaciones de 1 par, de 1 mm² de sección, trenzado de 5 vueltas por metro; factor de residuo 0.011236

## Recursos

**mt42cnt120a** m Cable de bus de comunicaciones de 1 par, de 1 mm² de sección, trenzado de 5 vueltas por metro
Datos técnicos: Coste energético 0.370 MJ; Emisión de CO2 0.072 kg; Código LER 17 04 11; Masa del elemento 0.0089 kg; Volumen 0.000006 m3
Residuos:
- embalaje: re150101 Envases de papel y cartón. (componente de residuo); rendimiento 0.077 kg; Código LER 15 01 01; Masa del elemento 1 kg; Volumen 0.001333 m3
