# Termostato de zona

- Propiedad del archivo: CYPE Ingenieros S.A.
- Formato: FIEBDC-3/2016
- Programa: Generador de precios de la construcción. CYPE Ingenieros, S.A.
- Fecha: 11/06/2024
- Divisa: EUR
- Costes indirectos: 3 %
- IVA: 21 %

## I Instalaciones

### IB Sistemas de climatización

#### IBZ Sistema Airzone

**IBZ005** Ud Termostato de zona.
Interfaz de control de usuario, Lite AZDI6LITECB "AIRZONE", pantalla de led, con botones táctiles capacitivos, de acero y cristal, conexión por cable, montaje en superficie, color blanco, para control del encendido y apagado de la zona, control de la temperatura de consigna, en pasos de 1°C/2°F y lectura de la temperatura ambiente y de la humedad relativa de zona.
Incluye: Replanteo. Colocación y fijación. Conexionado.
Criterio de medición de proyecto: Número de unidades previstas, según documentación gráfica de Proyecto.
Criterio de medición de obra: Se medirá el número de unidades realmente ejecutadas según especificaciones de Proyecto.

| Código | Ud | Descripción | Rendimiento | Precio | Importe |
|---|---|---|---|---|---|
| mt42air652kq | Ud | Interfaz de control de usuario, Lite AZDI6LITECB "AIRZONE", pantalla de led, con botones táctiles capacitivos, de acero y cristal, conexión por cable, montaje en superficie, color blanco, para control del encendido y apagado de la zona, control de la temperatura de consigna, en pasos de 1°C/2°F y lectura de la temperatura ambiente y de la humedad relativa de zona. (material) | 1 | 114 | 114.000 |
| mo005 | h | Oficial 1ª instalador de climatización. (mano de obra) | 0.108 | 22.74 | 2.456 |
| mo104 | h | Ayudante instalador de climatización. (mano de obra) | 0.086 | 20.98 | 1.804 |
| % | % | Costes directos complementarios | 2 % | 118.260 | 2.365 |
|  |  | Costes directos |  |  | 120.625 |

## Recursos

**mt42air652kq** Ud Interfaz de control de usuario
Datos técnicos: Coste energético 6.707 MJ; Emisión de CO2 0.446 kg
Residuos:
- embalaje: re150101 Envases de papel y cartón. (componente de residuo); rendimiento 0.137 kg; Código LER 15 01 01; Masa del elemento 1 kg; Volumen 0.001333 m3
- embalaje: re170203 Plástico. (componente de residuo); rendimiento 0.068 kg; Código LER 17 02 03; Masa del elemento 1 kg; Volumen 0.001667 m3
