# Grupo de presión de gasóleo

- Propiedad del archivo: CYPE Ingenieros S.A.
- Formato: FIEBDC-3/2016
- Programa: Generador de precios de la construcción. CYPE Ingenieros, S.A.
- Fecha: 02/07/2024
- Divisa: EUR
- Costes indirectos: 3 %
- IVA: 21 %

## I Instalaciones

### IC Calefacción, refrigeración, climatización y A.C.S.

#### ICD Combustible líquido

**ICD160** Ud Grupo de presión de gasóleo.
Grupo de presión de gasóleo, formado por: una bomba, con una potencia de 245 W, caudal máximo de 130 l/h, motor con protección IP55, para alimentación monofásica a 230 V; filtro; vacuómetro; válvulas de corte; válvulas de retención; manómetro; presostato de doble función; válvula de seguridad; depósito de membrana, de chapa de acero; detector de derrames con sonda; cuadro eléctrico de control y soporte metálico. Totalmente montado, conexionado y puesto en marcha por la empresa instaladora para la comprobación de su correcto funcionamiento. Sin incluir la instalación eléctrica.
Incluye: Replanteo. Colocación y fijación del grupo de presión. Conexionado. Puesta en marcha.
Criterio de medición de proyecto: Número de unidades previstas, según documentación gráfica de Proyecto.
Criterio de medición de obra: Se medirá el número de unidades realmente ejecutadas según especificaciones de Proyecto.

| Código | Ud | Descripción | Rendimiento | Precio | Importe |
|---|---|---|---|---|---|
| mt38dep900c | Ud | Grupo de presión de gasóleo, formado por: una bomba, con una potencia de 245 W, caudal máximo de 130 l/h, motor con protección IP55, para alimentación monofásica a 230 V; filtro; vacuómetro; válvulas de corte; válvulas de retención; manómetro; presostato de doble función; válvula de seguridad; depósito de membrana, de chapa de acero; detector de derrames con sonda; cuadro eléctrico de control y soporte metálico. (material) | 1 | 1629.06 | 1629.060 |
| mo004 | h | Oficial 1ª calefactor. (mano de obra) | 1.645 | 22.74 | 37.407 |
| mo103 | h | Ayudante calefactor. (mano de obra) | 1.645 | 20.98 | 34.512 |
| % | % | Costes directos complementarios | 2 % | 1700.979 | 34.020 |
|  |  | Costes directos |  |  | 1734.999 |

## Recursos

**mt38dep900c** Ud Grupo de presión de gasóleo
Datos técnicos: Coste energético 740.001 MJ; Emisión de CO2 51.415 kg
Residuos:
- embalaje: re150101 Envases de papel y cartón. (componente de residuo); rendimiento 1.606 kg; Código LER 15 01 01; Masa del elemento 1 kg; Volumen 0.001333 m3
