# Derivación para línea frigorífica de líquido y de gas

- Propiedad del archivo: CYPE Ingenieros S.A.
- Formato: FIEBDC-3/2016
- Programa: Generador de precios de la construcción. CYPE Ingenieros, S.A.
- Fecha: 11/06/2024
- Divisa: EUR
- Costes indirectos: 3 %
- IVA: 21 %

## I Instalaciones

### IC Calefacción, refrigeración, climatización y A.C.S.

#### ICN Unidades autónomas de climatización

**ICN011** Ud Derivación para línea frigorífica de líquido y de gas.
Derivación de línea frigorífica formada por conjunto de dos colectores, uno para la línea de líquido y otro para la línea de gas, de 8 salidas cada uno, con una potencia frigorífica total mayor de 45 kW y menor o igual a 70,3 kW de las unidades interiores conectadas aguas abajo.
Incluye: Conexionado.
Criterio de medición de proyecto: Número de unidades previstas, según documentación gráfica de Proyecto.
Criterio de medición de obra: Se medirá el número de unidades realmente ejecutadas según especificaciones de Proyecto.

| Código | Ud | Descripción | Rendimiento | Precio | Importe |
|---|---|---|---|---|---|
| mt42sam014n | Ud | Conjunto de dos colectores, uno para la línea de líquido y otro para la línea de gas, de 8 salidas cada uno, con una potencia frigorífica total mayor de 45 kW y menor o igual a 70,3 kW de las unidades interiores conectadas aguas abajo. (material) | 1 | 355.88 | 355.880 |
| mo005 | h | Oficial 1ª instalador de climatización. (mano de obra) | 0.054 | 22.74 | 1.228 |
| mo104 | h | Ayudante instalador de climatización. (mano de obra) | 0.054 | 20.98 | 1.133 |
| % | % | Costes directos complementarios | 2 % | 358.241 | 7.165 |
|  |  | Costes directos |  |  | 365.406 |
