# Válvula de llenado automático

- Propiedad del archivo: CYPE Ingenieros S.A.
- Formato: FIEBDC-3/2016
- Programa: Generador de precios de la construcción. CYPE Ingenieros, S.A.
- Fecha: 06/06/2025
- Divisa: EUR
- Costes indirectos: 3 %
- IVA: 21 %

## I Instalaciones

### IC Calefacción, refrigeración, climatización y A.C.S.

#### ICS Sistemas de conducción de agua

**ICS078** Ud Válvula de llenado automático.
Estación de llenado automático del circuito de calefacción, "WOLF", con desconector hidráulico, filtro, válvula reductora de presión ajustable de 1,5 a 4 bar, llaves de corte y carcasa para aislamiento térmico. Incluso elementos de montaje y accesorios necesarios para su correcto funcionamiento.
Incluye: Replanteo. Conexionado. Comprobación de su correcto funcionamiento.
Criterio de medición de proyecto: Número de unidades previstas, según documentación gráfica de Proyecto.
Criterio de medición de obra: Se medirá el número de unidades realmente ejecutadas según especificaciones de Proyecto.

| Código | Ud | Descripción | Rendimiento | Precio | Importe |
|---|---|---|---|---|---|
| mt38wol042a | Ud | Estación de llenado automático del circuito de calefacción, "WOLF", con desconector hidráulico, filtro, válvula reductora de presión ajustable de 1,5 a 4 bar, llaves de corte y carcasa para aislamiento térmico. (material) | 1 | 505 | 505.000 |
| mt38www012 | Ud | Material auxiliar para instalaciones de calefacción y A.C.S. (material) | 0.1 | 2.1 | 0.210 |
| mo004 | h | Oficial 1ª calefactor. (mano de obra) | 0.108 | 23.74 | 2.564 |
| mo103 | h | Ayudante calefactor. (mano de obra) | 0.108 | 21.9 | 2.365 |
| % | % | Costes directos complementarios | 2 % | 510.139 | 10.203 |
|  |  | Costes directos |  |  | 520.342 |
