# Detector infrarrojo pasivo

- Propiedad del archivo: CYPE Ingenieros S.A.
- Formato: FIEBDC-3/2016
- Programa: Generador de precios de la construcción. CYPE Ingenieros, S.A.
- Fecha: 26/06/2025
- Divisa: EUR
- Costes indirectos: 3 %
- IVA: 21 %

## I Instalaciones

### ID Seguridad

#### IDD Detectores volumétricos

**IDD010** Ud Detector infrarrojo pasivo.
Detector volumétrico infrarrojo pasivo, cobertura volumétrica de 15 m/15°, cobertura de cortina de 15 m/6°, cobertura de largo alcance de 25 m/6°, con detección de ángulo cero, led de prueba, memoria de alarma, contador de impulsos, filtro de luz blanca y protección antiapertura. Incluso elementos de fijación.
Incluye: Replanteo. Fijación al paramento. Montaje, conexionado y comprobación de su correcto funcionamiento.
Criterio de medición de proyecto: Número de unidades previstas, según documentación gráfica de Proyecto.
Criterio de medición de obra: Se medirá el número de unidades realmente ejecutadas según especificaciones de Proyecto.

| Código | Ud | Descripción | Rendimiento | Precio | Importe |
|---|---|---|---|---|---|
| mt41ing060h | Ud | Detector volumétrico infrarrojo pasivo, cobertura volumétrica de 15 m/15°, cobertura de cortina de 15 m/6°, cobertura de largo alcance de 25 m/6°, con detección de ángulo cero, led de prueba, memoria de alarma, contador de impulsos, filtro de luz blanca y protección antiapertura. Incluso elementos de fijación. (material) | 1 | 27.37 | 27.370 |
| mo006 | h | Oficial 1ª instalador de redes y equipos de detección y seguridad. (mano de obra) | 0.269 | 23.74 | 6.386 |
| mo105 | h | Ayudante instalador de redes y equipos de detección y seguridad. (mano de obra) | 0.269 | 21.9 | 5.891 |
| % | % | Costes directos complementarios | 2 % | 39.647 | 0.793 |
|  |  | Costes directos |  |  | 40.440 |
