# Comunicador telefónico por línea fija a teléfono particular

- Propiedad del archivo: CYPE Ingenieros S.A.
- Formato: FIEBDC-3/2016
- Programa: Generador de precios de la construcción. CYPE Ingenieros, S.A.
- Fecha: 06/06/2025
- Divisa: EUR
- Costes indirectos: 3 %
- IVA: 21 %

## I Instalaciones

### ID Seguridad

#### IDM Transmisores y comunicadores de alarma

**IDM040** Ud Comunicador telefónico por línea fija a teléfono particular.
Comunicador telefónico por línea fija a teléfono particular, con envío de mensaje de alarma vocal, de 249x185x68 mm, con teclado y pantalla LCD, dos entradas de alarma y dos salidas, micrófono y altavoz para grabación de mensaje vocal, cinco led de visualización del estado del sistema, memoria no volátil en ausencia de alimentación, protección antiapertura y espacio para batería de 12 V y 2,2 Ah. Incluso elementos de fijación.
Incluye: Replanteo. Fijación al paramento. Montaje, conexionado y comprobación de su correcto funcionamiento.
Criterio de medición de proyecto: Número de unidades previstas, según documentación gráfica de Proyecto.
Criterio de medición de obra: Se medirá el número de unidades realmente ejecutadas según especificaciones de Proyecto.

| Código | Ud | Descripción | Rendimiento | Precio | Importe |
|---|---|---|---|---|---|
| mt41ing190a | Ud | Comunicador telefónico por línea fija a teléfono particular, con envío de mensaje de alarma vocal, de 249x185x68 mm, con teclado y pantalla LCD, dos entradas de alarma y dos salidas, micrófono y altavoz para grabación de mensaje vocal, cinco led de visualización del estado del sistema, memoria no volátil en ausencia de alimentación, protección antiapertura y espacio para batería de 12 V y 2,2 Ah. Incluso elementos de fijación. (material) | 1 | 281.96 | 281.960 |
| mo006 | h | Oficial 1ª instalador de redes y equipos de detección y seguridad. (mano de obra) | 0.269 | 23.74 | 6.386 |
| mo105 | h | Ayudante instalador de redes y equipos de detección y seguridad. (mano de obra) | 0.269 | 21.9 | 5.891 |
| % | % | Costes directos complementarios | 2 % | 294.237 | 5.885 |
|  |  | Costes directos |  |  | 300.122 |
