# Estación de recarga de coches eléctricos

- Propiedad del archivo: CYPE Ingenieros S.A.
- Formato: FIEBDC-3/2016
- Programa: Generador de precios de la construcción. CYPE Ingenieros, S.A.
- Fecha: 21/05/2024
- Divisa: EUR
- Costes indirectos: 3 %
- IVA: 21 %

## I Instalaciones

### IE Eléctricas

#### IEB Recarga de vehículos eléctricos

**IEB010** Ud Estación de recarga de coches eléctricos.
Estación de recarga de coches eléctricos compuesta por caja de recarga de vehículo eléctrico de corriente continua con dispositivo de reconocimiento facial, pantalla táctil y lector de tarjeta RFID, para modo de carga 4, según IEC 61851-1, de 350x350x150 mm, color negro, con grados de protección IP54 e IK10, para alimentación monofásica a 230 V y 50 Hz de frecuencia, rango de voltaje de corriente continua de 100 a 500 V, de 4,6 kW de potencia, con un conector CHAdeMO, intensidad máxima regulable de 6 a 20 A, según IEC 62196, soporte de conector y 5 m de cable, con comunicación 4G, vía Wi-Fi, vía Ethernet y vía Bluetooth para control desde un smartphone, tablet o PC, lector de tarjeta SIM para conexión a internet, indicador del estado de carga con led multicolor e interruptor diferencial para protección contra fugas de corriente continua, con acceso a menú de control y programación, mediante reconocimiento facial, contraseña, tarjeta RFID y a través de la App. Incluso elementos de fijación y cuantos accesorios sean necesarios para su correcta instalación.
Incluye: Replanteo. Colocación. Conexionado.
Criterio de medición de proyecto: Número de unidades previstas, según documentación gráfica de Proyecto.
Criterio de medición de obra: Se medirá el número de unidades realmente ejecutadas según especificaciones de Proyecto.

| Código | Ud | Descripción | Rendimiento | Precio | Importe |
|---|---|---|---|---|---|
| mt35crg160a | Ud | Caja de recarga de vehículo eléctrico de corriente continua con dispositivo de reconocimiento facial, pantalla táctil y lector de tarjeta RFID, para modo de carga 4, según IEC 61851-1, de 350x350x150 mm, color negro, con grados de protección IP54 e IK10, para alimentación monofásica a 230 V y 50 Hz de frecuencia, rango de voltaje de corriente continua de 100 a 500 V, de 4,6 kW de potencia, con un conector CHAdeMO, intensidad máxima regulable de 6 a 20 A, según IEC 62196, soporte de conector y 5 m de cable, con comunicación 4G, vía Wi-Fi, vía Ethernet y vía Bluetooth para control desde un smartphone, tablet o PC, lector de tarjeta SIM para conexión a internet, indicador del estado de carga con led multicolor e interruptor diferencial para protección contra fugas de corriente continua, con acceso a menú de control y programación, mediante reconocimiento facial, contraseña, tarjeta RFID y a través de la App, incluso elementos de fijación. (material) | 1 | 3120 | 3120.000 |
| mo003 | h | Oficial 1ª electricista. (mano de obra) | 1.073 | 22.74 | 24.400 |
| mo102 | h | Ayudante electricista. (mano de obra) | 1.073 | 20.98 | 22.512 |
| % | % | Costes directos complementarios | 2 % | 3166.912 | 63.338 |
|  |  | Costes directos |  |  | 3230.250 |
