# Accesorio para cable eléctrico para baja tensión "PRYSMIAN GROUP"

- Propiedad del archivo: CYPE Ingenieros S.A.
- Formato: FIEBDC-3/2016
- Programa: Generador de precios de la construcción. CYPE Ingenieros, S.A.
- Fecha: 23/10/2024
- Divisa: EUR
- Costes indirectos: 3 %
- IVA: 21 %

## I Instalaciones

### IE Eléctricas

#### IEH Cables

**IEH050** Ud Accesorio para cable eléctrico para baja tensión "PRYSMIAN GROUP".
Empalme para cable eléctrico de baja tensión, Bicast J1 "PRYSMIAN", diámetro exterior del cable entre 12 y 26 mm, compuesto de dos medias protecciones acoplables entre sí, ajustables sobre la cubierta del cable, y relleno con mezcla aislante.
Incluye: Conexionado.
Criterio de medición de proyecto: Número de unidades previstas, según documentación gráfica de Proyecto.
Criterio de medición de obra: Se medirá el número de unidades realmente ejecutadas según especificaciones de Proyecto.

| Código | Ud | Descripción | Rendimiento | Precio | Importe |
|---|---|---|---|---|---|
| mt35pry500g | Ud | Empalme para cable eléctrico de baja tensión, Bicast J1 "PRYSMIAN", diámetro exterior del cable entre 12 y 26 mm, compuesto de dos medias protecciones acoplables entre sí, ajustables sobre la cubierta del cable, y relleno con mezcla aislante. (material) | 1 | 25.9 | 25.900 |
| mo003 | h | Oficial 1ª electricista. (mano de obra) | 0.086 | 22.74 | 1.956 |
| mo102 | h | Ayudante electricista. (mano de obra) | 0.086 | 20.98 | 1.804 |
| % | % | Costes directos complementarios | 2 % | 29.660 | 0.593 |
|  |  | Costes directos |  |  | 30.253 |

Residuos:
- colocación: mt35pry500g; factor de residuo 0.011

## Recursos

**mt35pry500g** Ud Empalme para cable eléctrico de baja tensión
Datos técnicos: Coste energético 1.098 MJ; Emisión de CO2 0.089 kg; Código LER 17 04 11; Masa del elemento 0.01 kg; Volumen 0.000007 m3
Residuos:
- embalaje: re150101 Envases de papel y cartón. (componente de residuo); rendimiento 0.039 kg; Código LER 15 01 01; Masa del elemento 1 kg; Volumen 0.001333 m3
