# Marco embellecedor de mecanismos empotrados, antivandálico

- Propiedad del archivo: CYPE Ingenieros S.A.
- Formato: FIEBDC-3/2016
- Programa: Generador de precios de la construcción. CYPE Ingenieros, S.A.
- Fecha: 02/07/2024
- Divisa: EUR
- Costes indirectos: 3 %
- IVA: 21 %

## I Instalaciones

### IE Eléctricas

#### IEM Mecanismos

**IEM152** Ud Marco embellecedor de mecanismos empotrados, antivandálico.
Marco embellecedor antivandálico, con grados de protección IP40 e IK07, para 3 elementos, gama media, de color.
Incluye: Replanteo. Montaje.
Criterio de medición de proyecto: Número de unidades previstas, según documentación gráfica de Proyecto.
Criterio de medición de obra: Se medirá el número de unidades realmente ejecutadas según especificaciones de Proyecto.

| Código | Ud | Descripción | Rendimiento | Precio | Importe |
|---|---|---|---|---|---|
| mt33gmg960f | Ud | Marco embellecedor antivandálico, con grados de protección IP40 e IK07, según IEC 60439, para 3 elementos, gama media, de color. (material) | 1 | 26.01 | 26.010 |
| mo003 | h | Oficial 1ª electricista. (mano de obra) | 0.043 | 22.74 | 0.978 |
| % | % | Costes directos complementarios | 2 % | 26.988 | 0.540 |
|  |  | Costes directos |  |  | 27.528 |
