# Contador de agua

- Propiedad del archivo: CYPE Ingenieros S.A.
- Formato: FIEBDC-3/2016
- Programa: Generador de precios de la construcción. CYPE Ingenieros, S.A.
- Fecha: 02/07/2024
- Divisa: EUR
- Costes indirectos: 3 %
- IVA: 21 %

## I Instalaciones

### IF Fontanería

#### IFC Contadores

**IFC090** Ud Contador de agua.
Contador de agua por ultrasonidos, con comunicación vía radio, caudal nominal 2,5 m³/h, diámetro nominal 13 mm, longitud 115 mm, conexiones roscadas macho de 7/8" x 7/8", temperatura máxima 50°C, presión máxima 16 bar, con tapa, batería de alimentación, racores de conexión y precinto.
Incluye: Replanteo. Colocación. Conexionado.
Criterio de medición de proyecto: Número de unidades previstas, según documentación gráfica de Proyecto.
Criterio de medición de obra: Se medirá el número de unidades realmente ejecutadas según especificaciones de Proyecto.

| Código | Ud | Descripción | Rendimiento | Precio | Importe |
|---|---|---|---|---|---|
| mt37cic112b | Ud | Contador de agua por ultrasonidos, con comunicación vía radio, caudal nominal 2,5 m³/h, diámetro nominal 13 mm, longitud 115 mm, conexiones roscadas macho de 7/8" x 7/8", temperatura máxima 50°C, presión máxima 16 bar, con tapa, batería de alimentación, racores de conexión y precinto. (material) | 1 | 190.13 | 190.130 |
| mt38www012 | Ud | Material auxiliar para instalaciones de calefacción y A.C.S. (material) | 1 | 2.1 | 2.100 |
| mo004 | h | Oficial 1ª calefactor. (mano de obra) | 0.429 | 22.74 | 9.755 |
| % | % | Costes directos complementarios | 2 % | 201.985 | 4.040 |
|  |  | Costes directos |  |  | 206.025 |
