# Grifo

- Propiedad del archivo: CYPE Ingenieros S.A.
- Formato: FIEBDC-3/2016
- Programa: Generador de precios de la construcción. CYPE Ingenieros, S.A.
- Fecha: 23/10/2024
- Divisa: EUR
- Costes indirectos: 3 %
- IVA: 21 %

## I Instalaciones

### IF Fontanería

#### IFW Elementos

**IFW030** Ud Grifo.
Grifo de latón, de 1" de diámetro.
Incluye: Replanteo. Colocación. Conexionado y comprobación de su correcto funcionamiento.
Criterio de medición de proyecto: Número de unidades previstas, según documentación gráfica de Proyecto.
Criterio de medición de obra: Se medirá el número de unidades realmente ejecutadas según especificaciones de Proyecto.

| Código | Ud | Descripción | Rendimiento | Precio | Importe |
|---|---|---|---|---|---|
| mt37sgl050c | Ud | Grifo de latón, de 1" de diámetro. (material) | 1 | 21.97 | 21.970 |
| mt37www010 | Ud | Material auxiliar para instalaciones de fontanería. (material) | 1 | 1.4 | 1.400 |
| mo008 | h | Oficial 1ª fontanero. (mano de obra) | 0.107 | 22.74 | 2.433 |
| mo107 | h | Ayudante fontanero. (mano de obra) | 0.107 | 20.98 | 2.245 |
| % | % | Costes directos complementarios | 2 % | 28.048 | 0.561 |
|  |  | Costes directos |  |  | 28.609 |

## Recursos

**mt37sgl050c** Ud Grifo de latón, de 1" de diámetro
Datos técnicos: Coste energético 61.534 MJ; Emisión de CO2 4.191 kg
Residuos:
- embalaje: re150101 Envases de papel y cartón. (componente de residuo); rendimiento 0.072 kg; Código LER 15 01 01; Masa del elemento 1 kg; Volumen 0.001333 m3
