# Arqueta

- Propiedad del archivo: CYPE Ingenieros S.A.
- Formato: FIEBDC-3/2016
- Programa: Generador de precios de la construcción. CYPE Ingenieros, S.A.
- Fecha: 23/10/2024
- Divisa: EUR
- Costes indirectos: 3 %
- IVA: 21 %

## I Instalaciones

### IF Fontanería

#### IFW Elementos

**IFW070** Ud Arqueta.
Formación de arqueta enterrada, de dimensiones interiores 50x50x50 cm, de hormigón en masa "in situ" HM-35/P/20/X0+XA2, sobre solera de hormigón en masa HM-30/B/20/X0+XA2 de 15 cm de espesor, con marco y tapa de fundición clase B-125 según UNE-EN 124, para alojamiento de la válvula. Incluso molde reutilizable de chapa metálica, amortizable en 20 usos.
Criterio de valoración económica: El precio no incluye la válvula, la excavación ni el relleno del trasdós.
Incluye: Replanteo. Vertido y compactación del hormigón en formación de solera. Colocación del encofrado metálico. Vertido y compactación del hormigón en formación de la arqueta previa humectación del encofrado. Retirada del encofrado. Conexionado de los tubos a la arqueta. Colocación de la tapa.
Criterio de medición de proyecto: Número de unidades previstas, según documentación gráfica de Proyecto.
Criterio de medición de obra: Se medirá el número de unidades realmente ejecutadas según especificaciones de Proyecto.

| Código | Ud | Descripción | Rendimiento | Precio | Importe |
|---|---|---|---|---|---|
| mt10hmf010rRb | m³ | Hormigón HM-30/B/20/X0+XA2, fabricado en central, con cemento SR. (material) | 0.096 | 115.86 | 11.123 |
| mt08aaa010a | m³ | Agua. (material) | 0.006 | 1.5 | 0.009 |
| mt08epr030b | Ud | Molde reutilizable para formación de arquetas de sección cuadrada de 50x50x50 cm, de chapa metálica, incluso accesorios de montaje. (material) | 0.05 | 228.57 | 11.429 |
| mt10hmf010rUc | m³ | Hormigón HM-35/P/20/X0+XA2, fabricado en central, con cemento SR. (material) | 0.149 | 115.16 | 17.159 |
| mt11tfa010b | Ud | Marco y tapa de fundición, 50x50 cm, para arqueta registrable, clase B-125 según UNE-EN 124. (material) | 1 | 39.9 | 39.900 |
| mo020 | h | Oficial 1ª construcción. (mano de obra) | 0.985 | 22.13 | 21.798 |
| mo113 | h | Peón ordinario construcción. (mano de obra) | 0.711 | 20.78 | 14.775 |
| % | % | Costes directos complementarios | 2 % | 116.193 | 2.324 |
|  |  | Costes directos |  |  | 118.517 |

Residuos:
- colocación: mt10hmf010rRb Hormigón HM-30/B/20/X0+XA2, fabricado en central, con cemento SR; factor de residuo 0.00106641
- colocación: mt08epr030b; factor de residuo 1
- colocación: mt10hmf010rUc Hormigón HM-35/P/20/X0+XA2, fabricado en central, con cemento SR; factor de residuo 0.00107318

## Recursos

**mt10hmf010rRb** m³ Hormigón HM-30/B/20/X0+XA2, fabricado en central, con cemento SR
Datos técnicos: Coste energético 2208.000 MJ; Emisión de CO2 253.000 kg; Código LER 17 01 01; Masa del elemento 2300 kg; Volumen 1.533333 m3

**mt08aaa010a** m³ Agua
Datos técnicos: Coste energético 60.000 MJ; Emisión de CO2 30.000 kg

**mt08epr030b** Ud Molde reutilizable para formación de arquetas de sección cuadrada de 50x50x50 cm
Datos técnicos: Coste energético 393.200 MJ; Emisión de CO2 20.400 kg; Código LER 17 04 05; Masa del elemento 40 kg; Volumen 0.019048 m3

**mt10hmf010rUc** m³ Hormigón HM-35/P/20/X0+XA2, fabricado en central, con cemento SR
Datos técnicos: Coste energético 2208.000 MJ; Emisión de CO2 253.000 kg; Código LER 17 01 01; Masa del elemento 2300 kg; Volumen 1.533333 m3

**mt11tfa010b** Ud Marco y tapa de fundición, 50x50 cm, para arqueta registrable, clase B-125 según UNE-EN 124
Datos técnicos: Coste energético 472.524 MJ; Emisión de CO2 29.506 kg
Residuos:
- embalaje: re150101 Envases de papel y cartón. (componente de residuo); rendimiento 0.072 kg; Código LER 15 01 01; Masa del elemento 1 kg; Volumen 0.001333 m3
