# Tubo buzo

- Propiedad del archivo: CYPE Ingenieros S.A.
- Formato: FIEBDC-3/2016
- Programa: Generador de precios de la construcción. CYPE Ingenieros, S.A.
- Fecha: 23/10/2024
- Divisa: EUR
- Costes indirectos: 3 %
- IVA: 21 %

## I Instalaciones

### IG Gases combustibles

#### IGD Depósitos

**IGD114** Ud Tubo buzo.
Tubo buzo de 2 m de longitud, formado por tubo de PVC, serie B, de 110 mm de diámetro y 3,2 mm de espesor, para detectar cualquier acumulación de gas o de agua en el fondo del foso. Incluso material auxiliar para montaje y sujeción a la obra, líquido limpiador, adhesivo para tubos y accesorios de PVC, accesorios y piezas especiales.
Incluye: Replanteo. Presentación en seco de tubo, accesorios y piezas especiales. Corte del extremo inferior del tubo. Colocación y fijación del tubo buzo. Montaje y comprobación de su correcto funcionamiento.
Criterio de medición de proyecto: Número de unidades previstas, según documentación gráfica de Proyecto.
Criterio de medición de obra: Se medirá el número de unidades realmente ejecutadas según especificaciones de Proyecto.

| Código | Ud | Descripción | Rendimiento | Precio | Importe |
|---|---|---|---|---|---|
| mt36tie400f | Ud | Material auxiliar para montaje y sujeción a la obra de las tuberías de PVC, serie B, de 110 mm de diámetro. (material) | 2 | 0.8 | 1.600 |
| mt36tie010fc | m | Tubo de PVC, serie B, de 110 mm de diámetro y 3,2 mm de espesor, con extremo abocardado, según UNE-EN 1329-1, con el precio incrementado el 10% en concepto de accesorios y piezas especiales. (material) | 2 | 5.87 | 11.740 |
| mt11var009 | l | Líquido limpiador para pegado mediante adhesivo de tubos y accesorios de PVC. (material) | 0.008 | 37.6 | 0.301 |
| mt11var010 | l | Adhesivo para tubos y accesorios de PVC. (material) | 0.004 | 47.92 | 0.192 |
| mo010 | h | Oficial 1ª instalador de gas. (mano de obra) | 0.329 | 22.74 | 7.481 |
| mo109 | h | Ayudante instalador de gas. (mano de obra) | 0.329 | 20.98 | 6.902 |
| % | % | Costes directos complementarios | 2 % | 28.216 | 0.564 |
|  |  | Costes directos |  |  | 28.780 |

Residuos:
- colocación: mt36tie010fc; factor de residuo 0.0786758
- colocación: mt11var009 Líquido limpiador para pegado mediante adhesivo de tubos y accesorios de PVC; factor de residuo 0.0275

## Recursos

**mt36tie010fc** m Tubo de PVC, serie B
Datos técnicos: Coste energético 121.263 MJ; Emisión de CO2 2.284 kg; Código LER 17 02 03; Masa del elemento 1.61 kg; Volumen 0.002683 m3
Residuos:
- embalaje: re150101 Envases de papel y cartón. (componente de residuo); rendimiento 0.018 kg; Código LER 15 01 01; Masa del elemento 1 kg; Volumen 0.001333 m3
- embalaje: re170201 Madera. (componente de residuo); rendimiento 0.052 kg; Código LER 17 02 01; Masa del elemento 1 kg; Volumen 0.000909 m3
- embalaje: re170203 Plástico. (componente de residuo); rendimiento 0.003 kg; Código LER 17 02 03; Masa del elemento 1 kg; Volumen 0.001667 m3

**mt11var009** l Líquido limpiador para pegado mediante adhesivo de tubos y accesorios de PVC
Datos técnicos: Coste energético 3.819 MJ; Emisión de CO2 0.202 kg; Código LER 20 01 30; Masa del elemento 1 kg; Volumen 0.001 m3
Residuos:
- embalaje: re170203 Plástico; rendimiento 0.032 kg
