# Tubería de polipropileno copolímero random resistente a la temperatura (PP-RCT), "AQUATECHNIK"

- Propiedad del archivo: CYPE Ingenieros S.A.
- Formato: FIEBDC-3/2016
- Programa: Generador de precios de la construcción. CYPE Ingenieros, S.A.
- Fecha: 26/06/2025
- Divisa: EUR
- Costes indirectos: 3 %
- IVA: 21 %

## I Instalaciones

### IH Tuberías para fluidos

#### IHP Tuberías de polipropileno

**IHP213** m Tubería de polipropileno copolímero random resistente a la temperatura (PP-RCT), "AQUATECHNIK".
Tubería formada por tubo de polipropileno copolímero random resistente a la temperatura y a los agentes oxidantes (PP-RCT WOR), sistema fusio-technik, gama FUSIO-TECHNIK, SDR11, serie 5, "AQUATECHNIK", de 20 mm de diámetro exterior y 1,9 mm de espesor. Instalación en superficie. Incluso material auxiliar para montaje y sujeción a la obra, accesorios y piezas especiales.
Incluye: Replanteo. Colocación y fijación de tubos, accesorios y piezas especiales. Realización de pruebas de servicio.
Criterio de medición de proyecto: Longitud medida según documentación gráfica de Proyecto.
Criterio de medición de obra: Se medirá la longitud realmente ejecutada según especificaciones de Proyecto.

| Código | Ud | Descripción | Rendimiento | Precio | Importe |
|---|---|---|---|---|---|
| mt37aqt470m | Ud | Material auxiliar para montaje y sujeción a la obra de las tuberías de polipropileno copolímero random resistente a la temperatura y a los agentes oxidantes (PP-RCT WOR), sistema fusio-technik, gama FUSIO-TECHNIK, SDR11, serie 5, "AQUATECHNIK", de 20 mm de diámetro exterior. (material) | 1 | 0.09 | 0.090 |
| mt37aqt070mg | m | Tubo de polipropileno copolímero random resistente a la temperatura y a los agentes oxidantes (PP-RCT WOR), sistema fusio-technik, gama FUSIO-TECHNIK, SDR11, serie 5, "AQUATECHNIK", de 20 mm de diámetro exterior y 1,9 mm de espesor, según UNE-EN ISO 15874-2, DIN 8077, DIN 8078 y ASTM F2389, de color blanco con bandas de color azul, suministrado en barras de 4 m de longitud, con el precio incrementado el 30% en concepto de accesorios y piezas especiales. (material) | 1 | 2.3 | 2.300 |
| mo008 | h | Oficial 1ª fontanero. (mano de obra) | 0.043 | 23.74 | 1.021 |
| mo107 | h | Ayudante fontanero. (mano de obra) | 0.043 | 21.9 | 0.942 |
| % | % | Costes directos complementarios | 2 % | 4.353 | 0.087 |
|  |  | Costes directos |  |  | 4.440 |
