# Tubería multicapa

- Propiedad del archivo: CYPE Ingenieros S.A.
- Formato: FIEBDC-3/2016
- Programa: Generador de precios de la construcción. CYPE Ingenieros, S.A.
- Fecha: 26/06/2025
- Divisa: EUR
- Costes indirectos: 3 %
- IVA: 21 %

## I Instalaciones

### IH Tuberías para fluidos

#### IHU Tuberías multicapa, preaisladas.

**IHU531** m Tubería multicapa, libre de halógenos, de polipropileno copolímero random resistente a la temperatura/polipropileno copolímero random resistente a la temperatura con fibra de vidrio/polipropileno copolímero random resistente a la temperatura (PP-RCT/PP-RCT con fibra de vidrio/PP-RCT), preaislada térmicamente, "ABN PIPE SYSTEMS".
Tubería preaislada térmicamente formada por tubo multicapa, preaislado, libre de halógenos, sistema PPR CT INSU-PE, "ABN PIPE SYSTEMS", formado por tubo multicapa de polipropileno copolímero random resistente a la temperatura con un buen comportamiento a presiones elevadas/polipropileno copolímero random resistente a la temperatura con un buen comportamiento a presiones elevadas con fibra de vidrio/polipropileno copolímero random resistente a la temperatura con un buen comportamiento a presiones elevadas (PP-RCT RP/PP-RCT RP con fibra de vidrio/PP-RCT RP), con barrera de oxígeno, libre de halógenos, serie 3,2, SDR7,4, de 20 mm de diámetro exterior y 2,8 mm de espesor, con capa exterior resistente a los rayos UV, de color gris RAL 9006 con bandas de color blanco RAL 9003 y capa interior resistente a los procesos de desinfección con protección frente a las incrustaciones y tratamiento antimicrobiano de color blanco RAL 9003, preaislado térmicamente con espuma de poliuretano conductividad térmica 0,02 W/(mK) y protegido mecánicamente con tubo de polietileno resistente a los rayos UV, de 50 mm de diámetro exterior de color negro, suministrado en barras de 4 m de longitud. Instalación en superficie. Incluso material auxiliar para montaje y sujeción a la obra, accesorios de unión y kits de aislamiento.
Incluye: Replanteo. Colocación y fijación de tubos, accesorios de unión y kits de aislamiento. Realización de pruebas de servicio.
Criterio de medición de proyecto: Longitud medida según documentación gráfica de Proyecto.
Criterio de medición de obra: Se medirá la longitud realmente ejecutada según especificaciones de Proyecto.

| Código | Ud | Descripción | Rendimiento | Precio | Importe |
|---|---|---|---|---|---|
| mt37abn852da | Ud | Material auxiliar para montaje y sujeción a la obra de las tuberías de tubo multicapa, preaislado, libre de halógenos, sistema PPR CT INSU-PE "AQUATHERM", formado por tubo multicapa de polipropileno copolímero random resistente a la temperatura con un buen comportamiento a presiones elevadas/polipropileno copolímero random resistente a la temperatura con un buen comportamiento a presiones elevadas con fibra de vidrio/polipropileno copolímero random resistente a la temperatura con un buen comportamiento a presiones elevadas (PP-RCT RP/PP-RCT RP con fibra de vidrio/PP-RCT RP), con barrera de oxígeno, libre de halógenos, serie 3,2, SDR7,4, de 20 mm de diámetro exterior, preaislado térmicamente con espuma de poliuretano y protegido mecánicamente con tubo de polietileno resistente a los rayos UV, de 50 mm de diámetro exterior. (material) | 1 | 0.74 | 0.740 |
| mt37abn850daa | m | Tubo multicapa, preaislado, libre de halógenos, sistema PPR CT INSU-PE, "ABN PIPE SYSTEMS", formado por tubo multicapa de polipropileno copolímero random resistente a la temperatura con un buen comportamiento a presiones elevadas/polipropileno copolímero random resistente a la temperatura con un buen comportamiento a presiones elevadas con fibra de vidrio/polipropileno copolímero random resistente a la temperatura con un buen comportamiento a presiones elevadas (PP-RCT RP/PP-RCT RP con fibra de vidrio/PP-RCT RP), con barrera de oxígeno, libre de halógenos, serie 3,2, SDR7,4, de 20 mm de diámetro exterior y 2,8 mm de espesor, con capa exterior resistente a los rayos UV, de color gris RAL 9006 con bandas de color blanco RAL 9003 y capa interior resistente a los procesos de desinfección con protección frente a las incrustaciones y tratamiento antimicrobiano de color blanco RAL 9003, preaislado térmicamente con espuma de poliuretano conductividad térmica 0,02 W/(mK) y protegido mecánicamente con tubo de polietileno resistente a los rayos UV, de 50 mm de diámetro exterior de color negro, suministrado en barras de 4 m de longitud, según UNE-EN ISO 21003-2 y UNE-EN ISO 15874-2. (material) | 1 | 14.72 | 14.720 |
| mt37abn851da | Ud | Accesorios de unión y kits de aislamiento para tubo multicapa, preaislado, libre de halógenos, sistema PPR CT INSU-PE "AQUATHERM", formado por tubo multicapa de polipropileno copolímero random resistente a la temperatura con un buen comportamiento a presiones elevadas/polipropileno copolímero random resistente a la temperatura con un buen comportamiento a presiones elevadas con fibra de vidrio/polipropileno copolímero random resistente a la temperatura con un buen comportamiento a presiones elevadas (PP-RCT RP/PP-RCT RP con fibra de vidrio/PP-RCT RP), con barrera de oxígeno, libre de halógenos, serie 3,2, SDR7,4, de 20 mm de diámetro exterior, preaislado térmicamente con espuma de poliuretano y protegido mecánicamente con tubo de polietileno resistente a los rayos UV, de 50 mm de diámetro exterior. (material) | 0.1 | 14.72 | 1.472 |
| mo008 | h | Oficial 1ª fontanero. (mano de obra) | 0.019 | 23.74 | 0.451 |
| mo107 | h | Ayudante fontanero. (mano de obra) | 0.019 | 21.9 | 0.416 |
| % | % | Costes directos complementarios | 2 % | 17.799 | 0.356 |
|  |  | Costes directos |  |  | 18.155 |
