# Aplique solar para exterior

- Propiedad del archivo: CYPE Ingenieros S.A.
- Formato: FIEBDC-3/2016
- Programa: Generador de precios de la construcción. CYPE Ingenieros, S.A.
- Fecha: 11/06/2024
- Divisa: EUR
- Costes indirectos: 3 %
- IVA: 21 %

## I Instalaciones

### II Iluminación

#### IIX Exterior

**IIX015** Ud Aplique solar para exterior.
Aplique solar para exterior, de ABS de color negro y difusor de policarbonato opal, grado de protección IP65, de 127,5x131x127,5 mm, con lámpara LED no reemplazable, temperatura de color 4000 K, flujo luminoso regulable de 100 a 1000 lúmenes, con módulo solar fotovoltaico, batería de iones de litio para una autonomía de 36 h, detector crepuscular, detector de movimiento y selector del modo de funcionamiento. Instalación en superficie. Incluso elementos de fijación Incluye: Replanteo. Montaje y comprobación de su correcto funcionamiento.
Criterio de medición de proyecto: Número de unidades previstas, según documentación gráfica de Proyecto.
Criterio de medición de obra: Se medirá el número de unidades realmente ejecutadas según especificaciones de Proyecto.

| Código | Ud | Descripción | Rendimiento | Precio | Importe |
|---|---|---|---|---|---|
| mt34est115a | Ud | Aplique solar para exterior, de ABS de color negro y difusor de policarbonato opal, grado de protección IP65, de 127,5x131x127,5 mm, con lámpara LED no reemplazable, temperatura de color 4000 K, flujo luminoso regulable de 100 a 1000 lúmenes, con módulo solar fotovoltaico, batería de iones de litio para una autonomía de 36 h, detector crepuscular, detector de movimiento y selector del modo de funcionamiento, con elementos de fijación. (material) | 1 | 34.13 | 34.130 |
| mo003 | h | Oficial 1ª electricista. (mano de obra) | 0.322 | 22.74 | 7.322 |
| mo102 | h | Ayudante electricista. (mano de obra) | 0.322 | 20.98 | 6.756 |
| % | % | Costes directos complementarios | 2 % | 48.208 | 0.964 |
|  |  | Costes directos |  |  | 49.172 |

## Recursos

**mt34est115a** Ud Aplique solar para exterior
Datos técnicos: Coste energético 224.430 MJ; Emisión de CO2 15.098 kg
Residuos:
- embalaje: re150101 Envases de papel y cartón. (componente de residuo); rendimiento 0.68 kg; Código LER 15 01 01; Masa del elemento 1 kg; Volumen 0.001333 m3
- embalaje: re170201 Madera. (componente de residuo); rendimiento 0.167 kg; Código LER 17 02 01; Masa del elemento 1 kg; Volumen 0.000909 m3
- embalaje: re170203 Plástico. (componente de residuo); rendimiento 0.014 kg; Código LER 17 02 03; Masa del elemento 1 kg; Volumen 0.001667 m3
