# Acoplador de líneas KNX

- Propiedad del archivo: CYPE Ingenieros S.A.
- Formato: FIEBDC-3/2016
- Programa: Generador de precios de la construcción. CYPE Ingenieros, S.A.
- Fecha: 23/10/2024
- Divisa: EUR
- Costes indirectos: 3 %
- IVA: 21 %

## I Instalaciones

### IM Domóticas e inmóticas

#### IMK Componentes del sistema KNX

**IMK010** Ud Acoplador de líneas KNX.
Acoplador de 2 módulos, con aislamiento galvánico, para posibilitar el intercambio de información entre dos líneas. Montaje en carril DIN.
Incluye: Montaje y conexionado.
Criterio de medición de proyecto: Número de unidades previstas, según documentación gráfica de Proyecto.
Criterio de medición de obra: Se medirá el número de unidades realmente ejecutadas según especificaciones de Proyecto.

| Código | Ud | Descripción | Rendimiento | Precio | Importe |
|---|---|---|---|---|---|
| mt35dac010a | Ud | Acoplador de 2 módulos, con aislamiento galvánico, para dispositivos con protocolo de comunicación KNX, con bornes de conexión y derivación, para montaje en carril DIN. (material) | 1 | 344.11 | 344.110 |
| mo003 | h | Oficial 1ª electricista. (mano de obra) | 0.236 | 22.74 | 5.367 |
| mo102 | h | Ayudante electricista. (mano de obra) | 0.236 | 20.98 | 4.951 |
| mo123 | h | Especialista en la puesta en marcha de instalaciones. (mano de obra) | 0.472 | 43.01 | 20.301 |
| % | % | Costes directos complementarios | 2 % | 374.729 | 7.495 |
|  |  | Costes directos |  |  | 382.224 |
