# Módulo interruptor Z-Wave

- Propiedad del archivo: CYPE Ingenieros S.A.
- Formato: FIEBDC-3/2016
- Programa: Generador de precios de la construcción. CYPE Ingenieros, S.A.
- Fecha: 18/10/2024
- Divisa: EUR
- Costes indirectos: 3 %
- IVA: 21 %

## I Instalaciones

### IM Domóticas e inmóticas

#### IMZ Componentes del sistema Z-Wave

**IMZ030** Ud Módulo interruptor Z-Wave.
Módulo doble interruptor con dos contactos libres de tensión y medición de consumo Z-Wave Plus, de 41,8x36,8x16,9 mm, frecuencia de funcionamiento 868,42 MHz, para alimentación a 110/230 V y 50/60 Hz de frecuencia o a 24/30 Vcc, intensidad máxima 4 A, consumo eléctrico 0,4 W.
Incluye: Colocación. Montaje, conexionado y comprobación de su correcto funcionamiento.
Criterio de medición de proyecto: Número de unidades previstas, según documentación gráfica de Proyecto.
Criterio de medición de obra: Se medirá el número de unidades realmente ejecutadas según especificaciones de Proyecto.

| Código | Ud | Descripción | Rendimiento | Precio | Importe |
|---|---|---|---|---|---|
| mt35dzi030a | Ud | Módulo doble interruptor con dos contactos libres de tensión y medición de consumo Z-Wave Plus, de 41,8x36,8x16,9 mm, frecuencia de funcionamiento 868,42 MHz, para alimentación a 110/230 V y 50/60 Hz de frecuencia o a 24/30 Vcc, intensidad máxima 4 A, consumo eléctrico 0,4 W, según UNE-EN 60669-2-1. (material) | 1 | 66.59 | 66.590 |
| mo123 | h | Especialista en la puesta en marcha de instalaciones. (mano de obra) | 0.322 | 43.01 | 13.849 |
| % | % | Costes directos complementarios | 2 % | 80.439 | 1.609 |
|  |  | Costes directos |  |  | 82.048 |
