# Sensor de inundación Z-Wave. Instalación en superficie

- Propiedad del archivo: CYPE Ingenieros S.A.
- Formato: FIEBDC-3/2016
- Programa: Generador de precios de la construcción. CYPE Ingenieros, S.A.
- Fecha: 18/10/2024
- Divisa: EUR
- Costes indirectos: 3 %
- IVA: 21 %

## I Instalaciones

### IM Domóticas e inmóticas

#### IMZ Componentes del sistema Z-Wave

**IMZ160** Ud Sensor de inundación Z-Wave. Instalación en superficie.
Sensor de inundación con zumbador y sonda de detección de fugas de agua, de superficie, Z-Wave Plus, de 66 mm de diámetro y 25 mm de altura, color blanco, frecuencia de funcionamiento 868,42 MHz, grado de protección IP44, alimentación a pilas, con leds que indican el estado de funcionamiento. Instalación en superficie. Incluso elementos de fijación.
Incluye: Colocación. Montaje, conexionado y comprobación de su correcto funcionamiento.
Criterio de medición de proyecto: Número de unidades previstas, según documentación gráfica de Proyecto.
Criterio de medición de obra: Se medirá el número de unidades realmente ejecutadas según especificaciones de Proyecto.

| Código | Ud | Descripción | Rendimiento | Precio | Importe |
|---|---|---|---|---|---|
| mt35dzs060a | Ud | Sensor de inundación con zumbador y sonda de detección de fugas de agua, de superficie, Z-Wave Plus, de 66 mm de diámetro y 25 mm de altura, color blanco, frecuencia de funcionamiento 868,42 MHz, grado de protección IP44, alimentación a pilas, con leds que indican el estado de funcionamiento, con elementos de fijación. (material) | 1 | 38.99 | 38.990 |
| mo123 | h | Especialista en la puesta en marcha de instalaciones. (mano de obra) | 0.376 | 43.01 | 16.172 |
| % | % | Costes directos complementarios | 2 % | 55.162 | 1.103 |
|  |  | Costes directos |  |  | 56.265 |
