# Luminaria de emergencia con lámpara LED, en garaje

- Propiedad del archivo: CYPE Ingenieros S.A.
- Formato: FIEBDC-3/2016
- Programa: Generador de precios de la construcción. CYPE Ingenieros, S.A.
- Fecha: 02/07/2024
- Divisa: EUR
- Costes indirectos: 3 %
- IVA: 21 %

## I Instalaciones

### IO Contra incendios

#### IOA Alumbrado de emergencia

**IOA011** Ud Luminaria de emergencia con lámpara LED, en garaje.
Luminaria de emergencia, permanente o no permanente, de 45 W, con lámpara LED no reemplazable, flujo luminoso 450 lúmenes, carcasa de 261x165x57 mm, aislamiento clase II, grados de protección IP66 e IK08, con baterías de Ni-Cd, autonomía de 1 h, alimentación a 220/240 V y 50-60 Hz y piloto luminoso indicador de carga color verde, en garaje. Instalación en superficie. Incluso accesorios y elementos de fijación.
Incluye: Replanteo. Fijación y nivelación. Montaje, conexionado y comprobación de su correcto funcionamiento.
Criterio de medición de proyecto: Número de unidades previstas, según documentación gráfica de Proyecto.
Criterio de medición de obra: Se medirá el número de unidades realmente ejecutadas según especificaciones de Proyecto.

| Código | Ud | Descripción | Rendimiento | Precio | Importe |
|---|---|---|---|---|---|
| mt34aem125c | Ud | Luminaria de emergencia, permanente o no permanente, de 45 W, con lámpara LED no reemplazable, flujo luminoso 450 lúmenes, carcasa de 261x165x57 mm, aislamiento clase II, grados de protección IP66 e IK08, con baterías de Ni-Cd, autonomía de 1 h, alimentación a 220/240 V y 50-60 Hz y piloto luminoso indicador de carga color verde. Incluso accesorios y elementos de fijación. (material) | 1 | 275.98 | 275.980 |
| mo003 | h | Oficial 1ª electricista. (mano de obra) | 0.161 | 22.74 | 3.661 |
| mo102 | h | Ayudante electricista. (mano de obra) | 0.161 | 20.98 | 3.378 |
| % | % | Costes directos complementarios | 2 % | 283.019 | 5.660 |
|  |  | Costes directos |  |  | 288.679 |

## Recursos

**mt34aem125c** Ud Luminaria de emergencia
Datos técnicos: Coste energético 162.063 MJ; Emisión de CO2 8.702 kg
Residuos:
- embalaje: re150101 Envases de papel y cartón. (componente de residuo); rendimiento 0.18 kg; Código LER 15 01 01; Masa del elemento 1 kg; Volumen 0.001333 m3
- embalaje: re170203 Plástico. (componente de residuo); rendimiento 0.09 kg; Código LER 17 02 03; Masa del elemento 1 kg; Volumen 0.001667 m3
