# Franja cortafuegos de placas de yeso laminado, para edificio de uso industrial. Sistema "PLADUR"

- Propiedad del archivo: CYPE Ingenieros S.A.
- Formato: FIEBDC-3/2016
- Programa: Generador de precios de la construcción. CYPE Ingenieros, S.A.
- Fecha: 02/07/2024
- Divisa: EUR
- Costes indirectos: 3 %
- IVA: 21 %

## I Instalaciones

### IO Contra incendios

#### IOF Protección pasiva contra incendios: franjas cortafuegos

**IOF025** m² Franja cortafuegos de placas de yeso laminado, para edificio de uso industrial. Sistema "PLADUR".
Franja cortafuegos inclinada, de 1 m en proyección horizontal, con una resistencia al fuego EI 60, para edificio de uso industrial, fijada mecánicamente a la medianera con subestructura soporte, MT-82x16 2x15F "PLADUR", compuesta por 2 placas de yeso laminado F / UNE-EN 520 - 1200 / 2800 / 15 / con los bordes longitudinales afinados, con resistencia al fuego F "PLADUR", Euroclase A2-s1, d0 de reacción al fuego, según UNE-EN 13501-1, fijadas a la subestructura soporte compuesta por canales y montantes, formando escuadras separadas 800 mm entre sí y maestras separadas 400 mm entre sí. Incluso tornillos para la fijación de las placas, y pasta y cinta para el tratamiento de juntas.
Incluye: Replanteo. Formación de las escuadras con canales y montantes. Colocación y fijación de las escuadras. Atornillado de las maestras. Colocación y fijación de los perfiles perimetrales. Preparación y corte de las placas. Atornillado de las placas a los perfiles perimetrales y a las maestras. Tratamiento de juntas.
Criterio de medición de proyecto: Superficie medida según documentación gráfica de Proyecto.
Criterio de medición de obra: Se medirá la superficie realmente ejecutada según especificaciones de Proyecto.

| Código | Ud | Descripción | Rendimiento | Precio | Importe |
|---|---|---|---|---|---|
| mt12pfp010ab | m | Canal C 48/30 "PLADUR", de 48 mm de anchura, de acero galvanizado Z1 (Z140), según UNE-EN 14195. (material) | 3.31 | 1.22 | 4.038 |
| mt12pfp020b | m | Montante M 48/35 "PLADUR", de 48 mm de anchura, de acero galvanizado Z1 (Z140), según UNE-EN 14195. (material) | 1.91 | 1.45 | 2.770 |
| mt12pfp040b | m | Maestra "PLADUR", de 82x16 mm de anchura, de acero galvanizado Z1 (Z140), según UNE-EN 14195. (material) | 3.15 | 1.43 | 4.505 |
| mt12ptp010ch | Ud | Tornillo autoperforante de acero cincado, MM 3,5x9,5 "PLADUR", de cabeza redonda y punta de broca; para la unión de perfiles metálicos de hasta 2,25 mm de espesor. (material) | 37 | 0.01 | 0.370 |
| mt12psg082 | Ud | Fijación para hormigón. (material) | 5 | 0.32 | 1.600 |
| mt12psp010cwh | m² | Placa de yeso laminado F / UNE-EN 520 - 1200 / 2800 / 15 / con los bordes longitudinales afinados, con resistencia al fuego F "PLADUR", Euroclase A2-s1, d0 de reacción al fuego, según UNE-EN 13501-1. (material) | 2.49 | 10.53 | 26.220 |
| mt12ptp010ag | Ud | Tornillo autorroscante de acero revestido con fosfatos, PM 3,5x25 "PLADUR", con cabeza de trompeta y punta afilada; para la fijación de placas de yeso laminado a perfiles metálicos de hasta 0,75 mm de espesor. (material) | 8 | 0.01 | 0.080 |
| mt12ptp010ae | Ud | Tornillo autorroscante de acero revestido con fosfatos, PM 3,5x45 "PLADUR", con cabeza de trompeta y punta afilada; para la fijación de placas de yeso laminado a perfiles metálicos de hasta 0,75 mm de espesor. (material) | 16 | 0.01 | 0.160 |
| mt12pep011fa | kg | Pasta de fraguado en polvo ST2 "PLADUR", 3B, color blanco, de fraguado lento (120 minutos), Euroclase A1 de reacción al fuego, según UNE-EN 13501-1, rango de temperatura de trabajo de 5 a 35°C, para aplicación manual con cinta de juntas, según UNE-EN 13963. (material) | 0.65 | 0.83 | 0.540 |
| mt12pip010aa | m | Cinta microperforada de papel "PLADUR", de 51 mm de anchura y 0,215 mm de espesor, según UNE-EN 13963. (material) | 2.93 | 0.04 | 0.117 |
| mo011 | h | Oficial 1ª montador. (mano de obra) | 0.324 | 22.74 | 7.368 |
| mo080 | h | Ayudante montador. (mano de obra) | 0.324 | 21.02 | 6.810 |
| mo053 | h | Oficial 1ª montador de prefabricados interiores. (mano de obra) | 0.324 | 22.74 | 7.368 |
| mo100 | h | Ayudante montador de prefabricados interiores. (mano de obra) | 0.324 | 21.02 | 6.810 |
| % | % | Costes directos complementarios | 2 % | 68.756 | 1.375 |
|  |  | Costes directos |  |  | 70.131 |

Residuos:
- colocación: mt12pfp010ab Canal C 48/30 "PLADUR", de 48 mm de anchura, de acero galvanizado Z1 (Z140), según UNE-EN 14195; factor de residuo 0.0188
- colocación: mt12pfp020b Montante M 48/35 "PLADUR", de 48 mm de anchura, de acero galvanizado Z1 (Z140), según UNE-EN 14195; factor de residuo 0.0182051
- colocación: mt12pfp040b Maestra "PLADUR", de 82x16 mm de anchura, de acero galvanizado Z1 (Z140), según UNE-EN 14195; factor de residuo 0.0182843
- colocación: mt12psp010cwh; factor de residuo 0.018
- colocación: mt12pep011fa; factor de residuo 0.03
- colocación: mt12pip010aa Cinta microperforada de papel "PLADUR", de 51 mm de anchura y 0,215 mm de espesor, según UNE-EN 13963; factor de residuo 0.0440299

## Recursos

**mt12pfp010ab** m Canal C 48/30 "PLADUR", de 48 mm de anchura, de acero galvanizado Z1 (Z140), según UNE-EN 14195
Datos técnicos: Coste energético 14.659 MJ; Emisión de CO2 1.140 kg; Código LER 17 04 05; Masa del elemento 0.45 kg; Volumen 0.000214 m3
Residuos:
- embalaje: re170203 Plástico. (componente de residuo); rendimiento 0.005 kg; Código LER 17 02 03; Masa del elemento 1 kg; Volumen 0.001667 m3

**mt12pfp020b** m Montante M 48/35 "PLADUR", de 48 mm de anchura, de acero galvanizado Z1 (Z140), según UNE-EN 14195
Datos técnicos: Coste energético 17.560 MJ; Emisión de CO2 1.346 kg; Código LER 17 04 05; Masa del elemento 0.59 kg; Volumen 0.000281 m3
Residuos:
- embalaje: re170203 Plástico; rendimiento 0.005 kg

**mt12pfp040b** m Maestra "PLADUR", de 82x16 mm de anchura, de acero galvanizado Z1 (Z140), según UNE-EN 14195
Datos técnicos: Coste energético 15.245 MJ; Emisión de CO2 1.167 kg; Código LER 17 04 05; Masa del elemento 0.51 kg; Volumen 0.000243 m3
Residuos:
- embalaje: re170203 Plástico; rendimiento 0.005 kg

**mt12psp010cwh** m² Placa de yeso laminado F / UNE-EN 520 - 1200 / 2800 / 15 / con los bordes longitudinales afinados
Datos técnicos: Coste energético 55.692 MJ; Emisión de CO2 4.111 kg; Código LER 17 08 02; Masa del elemento 12.4 kg; Volumen 0.0124 m3
Residuos:
- embalaje: re170203 Plástico; rendimiento 0.004 kg

**mt12pep011fa** kg Pasta de fraguado en polvo ST2 "PLADUR"
Datos técnicos: Coste energético 6.728 MJ; Emisión de CO2 0.286 kg; Código LER 17 08 02; Masa del elemento 1 kg; Volumen 0.001 m3
Residuos:
- embalaje: re170203 Plástico; rendimiento 0.02 kg

**mt12pip010aa** m Cinta microperforada de papel "PLADUR", de 51 mm de anchura y 0,215 mm de espesor, según UNE-EN 13963
Datos técnicos: Coste energético 0.004 MJ; Emisión de CO2 0.006 kg; Código LER 20 01 01; Masa del elemento 0.0067 kg; Volumen 0.000009 m3
