# Protección pasiva contra incendios de elemento estructural reforzado con fibra de carbono, con placas de silicato cálcico. Sistema "PROMAT"

- Propiedad del archivo: CYPE Ingenieros S.A.
- Formato: FIEBDC-3/2016
- Programa: Generador de precios de la construcción. CYPE Ingenieros, S.A.
- Fecha: 02/07/2024
- Divisa: EUR
- Costes indirectos: 3 %
- IVA: 21 %

## I Instalaciones

### IO Contra incendios

#### IOR Protección pasiva contra incendios: estructuras

**IOR102** m² Protección pasiva contra incendios de elemento estructural reforzado con fibra de carbono, con placas de silicato cálcico. Sistema "PROMAT".
Protección pasiva contra incendios de vigueta reforzada con laminado de fibra de carbono Drizoro Composite "DRIZORO", con placas de silicato cálcico Promatect-XS "PROMAT", de 1200x2500 mm y 25 mm de espesor, con los bordes cuadrados, para protección pasiva contra incendios y garantizar la resistencia al fuego EI 120, según UNE-EN 1365-2. Incluso tornillería para la fijación de las placas, manta de silicato, Promaglaf "PROMAT" para la protección del refuerzo y adhesivo K84 "PROMAT", para el sellado de juntas.
Criterio de valoración económica: El precio no incluye el refuerzo de fibra de carbono.
Incluye: Protección del refuerzo. Corte de las placas. Fijación de las placas. Sellado de juntas.
Criterio de medición de proyecto: Superficie medida según documentación gráfica de Proyecto.
Criterio de medición de obra: Se medirá la superficie realmente ejecutada según especificaciones de Proyecto.

| Código | Ud | Descripción | Rendimiento | Precio | Importe |
|---|---|---|---|---|---|
| mt41php100d | m² | Manta de silicato, Promaglaf "PROMAT". (material) | 1 | 1.26 | 1.260 |
| mt12plo050d | m² | Placa de silicato cálcico Promatect-XS "PROMAT", de 1200x2500 mm y 25 mm de espesor, con los bordes cuadrados, Euroclase A1 de reacción al fuego, según UNE-EN 13501-1. (material) | 2.05 | 37.53 | 76.937 |
| mt12ppo020a | kg | Adhesivo a base de silicato cálcico en emulsión acuosa, K84 "PROMAT". (material) | 0.25 | 4.89 | 1.223 |
| mt12pna028a | Ud | Taco de expansión M6. (material) | 4 | 0.13 | 0.520 |
| mt12psg081d | Ud | Tornillo autoperforante 3,5x35 mm. (material) | 8 | 0.01 | 0.080 |
| mo011 | h | Oficial 1ª montador. (mano de obra) | 0.649 | 22.74 | 14.758 |
| mo080 | h | Ayudante montador. (mano de obra) | 0.649 | 21.02 | 13.642 |
| % | % | Costes directos complementarios | 2 % | 108.420 | 2.168 |
|  |  | Costes directos |  |  | 110.588 |

Residuos:
- colocación: mt12plo050d; factor de residuo 0.024
- colocación: mt12pna028a Taco de expansión M6; factor de residuo 0.00488889
- colocación: mt12psg081d Tornillo autoperforante 3,5x35 mm; factor de residuo 0.00526316

## Recursos

**mt12plo050d** m² Placa de silicato cálcico Promatect-XS "PROMAT"
Datos técnicos: Coste energético 1438.580 MJ; Emisión de CO2 94.674 kg; Código LER 17 09 04; Masa del elemento 68 kg; Volumen 0.045333 m3
Residuos:
- embalaje: re170203 Plástico. (componente de residuo); rendimiento 0.032 kg; Código LER 17 02 03; Masa del elemento 1 kg; Volumen 0.001667 m3

**mt12pna028a** Ud Taco de expansión M6
Datos técnicos: Coste energético 0.091 MJ; Emisión de CO2 0.006 kg; Código LER 17 04 05; Masa del elemento 0.009 kg; Volumen 0.000004 m3
Residuos:
- embalaje: re150101 Envases de papel y cartón. (componente de residuo); rendimiento 0.001 kg; Código LER 15 01 01; Masa del elemento 1 kg; Volumen 0.001333 m3

**mt12psg081d** Ud Tornillo autoperforante 3,5x35 mm
Datos técnicos: Coste energético 0.019 MJ; Emisión de CO2 0.002 kg; Código LER 17 04 05; Masa del elemento 0.0019 kg
Residuos:
- embalaje: re150101 Envases de papel y cartón; rendimiento 0.001 kg
